# ACTUALIZACIÓN DEL PROYECTO DE SANEAMIENTO EN EL BAJO DEBA EN EL TRAMO DE ELGOIBAR (ARRIAGA)

- Propiedad del archivo: SOFT S.A.
- Formato: FIEBDC-3/2012
- Programa: Presto 14.05
- Tipo: presupuesto
- Fecha de los precios: 01/09/2016
- Divisa: EUR
Importe: 521338.72
Relación comercial: 000, 496118.12, 001, 518709.91, 002

## 1 CONDUCCIONES (15/11/1998)
Importe: 338596.65
Relación comercial: 000, 313915.69, 001, 336317.45, 002

### 1.1 ACTUACIONES PREVIAS (07/05/2012)
Importe: 60322.66

**U 1.1.01** m2 DEMOLICIÓN DE FIRME
384.05 m2 × 10.26 = 3940.35
Demolición del firme existente en un espesor de hasta 30cm, por medios mecánicos, incluso precorte, carga y acopio en lugar indicado por la Dirección de Obra para su posterior retirada y tratamiento como residuo.

| Código | Ud | Descripción | Rendimiento | Precio |
|---|---|---|---|---|
| A0112000 | h | Capataz (mano de obra) | 0.1 | 32.29 |
| A0130000 | h | Peón especialista (mano de obra) | 0.12 | 28.42 |
| C131U028 | h | Retroexcavadora de 95 hp (maquinaria) | 0.02 | 65.47 |
| C150U010 | h | Camión caja basculante 4x4 14 t (maquinaria) | 0.02 | 55.03 |
| C131U000 | h | Pala cargadora 100 hp sobre neumáticos (maquinaria) | 0.01 | 50.54 |
| %CI | % | Costes Indirectos | 7 % |  |

| Medición | Uds. | Largo | Ancho | Alto | Parcial |
|---|---|---|---|---|---|
| T1. PR1 - PR3. Demolición firme vial (excepto zona ajardinada) | 1 | 100.16 | 1.7 |  | 170.27 |
| T1. PR3 - PR7. Demolición parcial arcén (mitad ancho de zanja). | 1 | 84.67 | 1.7 | 0.5 | 71.97 |
| T2. PR1 - PR2. Demolición firme vial | 1 | 9.95 | 1.52 |  | 15.12 |
| T3. PR1 - PR2. Demolición firme vial | 1 | 17.06 | 1.52 |  | 25.93 |
| T4. PR1 - PR2. Demolición firme vial | 1 | 23.53 | 1.7 |  | 40.00 |
| Previo a excavación pozo de ataque | 1 | 12.4 | 4.9 |  | 60.76 |
| Subtotal |  |  |  |  | 384.05 |
| Total |  |  |  |  | 384.05 |

**U 1.1.02** m2 DEMOLICIÓN ESTRUCTURA (07/05/2012)
359 m2 × 138.83 = 49839.97
Demolición de estructura de hormigón/metálica/madera, por medios manuales o mecánicos, i/apeo previo, traslado y apilado de material aprovechable, con retirada de escombros a lugar de acopio hasta recogida por gestor autorizado, con p.p. de costes indirectos.

| Código | Ud | Descripción | Rendimiento | Precio |
|---|---|---|---|---|
| A0130000 | h | Peón especialista | 0.35 | 28.42 |
| A0132000 | h | Peón ordinario (mano de obra) | 0.9 | 28.09 |
| C131U028 | h | Retroexcavadora de 95 hp | 0.5 | 65.47 |
| U02AA001 | h | Retro-martillo rompedor (maquinaria) | 0.5 | 47.5 |
| U02JA003 | h | Camión 10 T. basculante (maquinaria) | 0.5 | 70 |
| C161U030 | h | Martillo hidráulico (maquinaria; 07/05/2012) | 0.05 | 60.24 |
| %CI | % | Costes Indirectos | 7 % |  |

| Medición | Uds. | Largo | Ancho | Alto | Parcial |
|---|---|---|---|---|---|
| Obra de fábrica próxima a puente regata Kortázar | 1 | 9 | 1 |  | 9.00 |
| Antiguo bombeo en desuso, próximo a pozo de ataque |  |  |  |  |  |
| Solera | 2 | 10 | 5 |  | 100.00 |
| Alzado lado mayor | 2 | 10 |  | 5 | 100.00 |
| Alzado lado menor | 2 | 5 |  | 5 | 50.00 |
| Forjado superior | 2 | 10 | 5 |  | 100.00 |
| Subtotal |  |  |  |  | 359.00 |
| Total |  |  |  |  | 359 |

**U 1.1.03** m RETIRADA DE BIONDA, ACOPIO EXTERIOR OBRA Y COLOCACIÓN
34 m × 61.29 = 2083.86
Levantado y retirada de bionda por medios manuales, incluso carga en camión grúa y transporte a lugar de almacenamiento fuera de la zona de trabajo, en lugar indicado por la Dirección de las obras, con aprovechamiento de elementos de sujección y accesorios. Incluída la posterior colocación y reposición de los elementos que pudiesen resultar dañados.

| Código | Ud | Descripción | Rendimiento | Precio | Importe |
|---|---|---|---|---|---|
| A0121000 | h | Oficial 1ª (mano de obra) | 0.25 | 30.9 | 7.725 |
| A0130000 | h | Peón especialista | 0.5 | 28.42 | 14.210 |
| C131U028 | h | Retroexcavadora de 95 hp | 0.25 | 65.47 | 16.368 |
| C150U030 | h | Camión grúa de 6 t (maquinaria) | 0.25 | 75.95 | 18.988 |
| %CI | % | Costes Indirectos | 7 % | 57.291 | 4.010 |
|  |  | Total |  |  | 61.29 |

| Medición | Uds. | Largo | Parcial |
|---|---|---|---|
| T1. PR6 - PR7 | 1 | 34 | 34.00 |
| Total |  |  | 34 |

**U 1.1.04** ud RETIRADA SEÑAL DE TRÁFICO, ACOPIO EXTERIOR OBRA Y COLOCACIÓN
4 ud × 99.62 = 398.48
Levantado y retirada de señal de tráfico, por medios manuales, incluso carga en camión grúa y transporte a lugar de almacenamiento fuera de la zona de trabajo, con aprovechamiento de elementos de sujección y accesorios. Incluída la posterior colocación y reposición de los elementos que pudiesen resultar dañados.

| Código | Ud | Descripción | Rendimiento | Precio | Importe |
|---|---|---|---|---|---|
| A0121000 | h | Oficial 1ª | 0.25 | 30.9 | 7.73 |
| A0130000 | h | Peón especialista | 1 | 28.42 | 28.42 |
| C150U030 | h | Camión grúa de 6 t | 0.75 | 75.95 | 56.96 |
| %CI | % | Costes Indirectos | 7 % | 93.11 | 6.52 |
|  |  | Total |  |  | 99.62 |

| Medición | Uds. | Parcial |
|---|---|---|
| Señales de tráfico carretera N-634 | 4 | 4.00 |
| Total |  | 4 |

**U 1.1.05** ud RETIRADA DE EQUIPOS ELECTROMECÁNICOS
1 ud × 1377.94 = 1377.94
Levantado y retirada de equipos electromecánicos en desuso, incluso carga en camión grúa y transporte hasta vertedero o lugar indicado por la Dirección de las obras

| Código | Ud | Descripción | Rendimiento | Precio | Importe |
|---|---|---|---|---|---|
| A0121000 | h | Oficial 1ª | 4 | 30.9 | 123.600 |
| A0130000 | h | Peón especialista | 8 | 28.42 | 227.360 |
| C150U015 | h | Camión de 250 hp, de 20 t (maquinaria) | 1 | 55.34 | 55.340 |
| C131U028 | h | Retroexcavadora de 95 hp | 4 | 65.47 | 261.880 |
| C150U030 | h | Camión grúa de 6 t | 8 | 75.95 | 607.600 |
| B055U100 | km | Km transporte (material) | 30 | 0.4 | 12.000 |
| %CI | % | Costes Indirectos | 7 % | 1287.780 | 90.145 |
|  |  | Total |  |  | 1377.94 |

| Medición | Uds. | Parcial |
|---|---|---|
| Interior pozo de bombeo en desuso | 1 | 1.00 |
| Total |  | 1 |

**U 1.1.06** m RETIRADA DE CONDUCCIONES EXISTENTES HASTA DN 600 mm.
109.16 m × 24.57 = 2682.06
Metro lineal de levantado de conducción existente, con un diámetro hasta 600 mm, incluso por medios manuales, incluso p/p de piezas especiales y acopio en lugar indicado por la Dirección de obra para su posterior retirada y tratamiento como residuo.

| Código | Ud | Descripción | Rendimiento | Precio | Importe |
|---|---|---|---|---|---|
| A0130000 | h | Peón especialista | 0.2 | 28.42 | 5.68 |
| A0132000 | h | Peón ordinario | 0.5 | 28.09 | 14.05 |
| C150U010 | h | Camión caja basculante 4x4 14 t | 0.05 | 55.03 | 2.75 |
| U02AA001 | h | Retro-martillo rompedor | 0.01 | 47.5 | 0.48 |
| %CI | % | Costes Indirectos | 7 % | 22.96 | 1.61 |
|  |  | Total |  |  | 24.57 |

| Medición | Uds. | Largo | Parcial |
|---|---|---|---|
| Retirada colector existente en T1 PR1-PR3 | 1 | 109.16 | 109.16 |
| Total |  |  | 109.16 |

### 1.2 MOVIMIENTO DE TIERRAS (14/02/2009)
Importe: 103750.54
Relación comercial: 000, 87490.88

**U 1.2.01** m3 EXCAV. ZANJA TRÁNSITO MEDIOS CONVENC.
169.96 m3 × 13.04 = 2216.28
Excavación de zanja en terreno de tránsito, con retroexcavadora, i/agotamiento de agua y carga del material sobre camión para transporte a vertedero o lugar de empleo. Ancho mínimo de la zanja en la base igual al diámetro exterior del tubo más veinte cm a cada lado.

| Código | Ud | Descripción | Rendimiento | Precio | Importe |
|---|---|---|---|---|---|
| A0112000 | h | Capataz | 0.1 | 32.29 | 3.23 |
| A0130000 | h | Peón especialista | 0.1 | 28.42 | 2.84 |
| C131U028 | h | Retroexcavadora de 95 hp | 0.06 | 65.47 | 3.93 |
| C150U015 | h | Camión de 250 hp, de 20 t | 0.03 | 55.34 | 1.66 |
| C170U020 | h | Grupo motobomba para agotamiento de agua (maquinaria) | 0.09 | 5.96 | 0.54 |
| %CI | % | Costes Indirectos | 7 % | 12.20 | 0.85 |
|  |  | Total |  |  | 13.04 |

| Medición | Uds. | Largo | Alto | Parcial |
|---|---|---|---|---|
| S/med. auxiliares | 0.25 | 618.04 | 1.1 | 169.96 |
| Total |  |  |  | 169.96 |

**U 1.2.02** m3 EXCAV. ZANJA ROCA MEDIOS CONVENC. (07/05/2012)
509.88 m3 × 34.57 = 17626.55
Excavación de zanja en roca con martillo hidráulico, incluso agotamiento de agua y carga del material sobre camión para transporte a vertedero o lugar de empleo. Ancho mínimo de la zanja en la base igual al diámetro exterior del tubo más veinte cm a cada lado.

| Código | Ud | Descripción | Rendimiento | Precio |
|---|---|---|---|---|
| A0112000 | h | Capataz | 0.07 | 32.29 |
| A0130000 | h | Peón especialista | 0.32 | 28.42 |
| C161U030 | h | Martillo hidráulico | 0.3 | 60.24 |
| C150U015 | h | Camión de 250 hp, de 20 t | 0.03 | 55.34 |
| C170U020 | h | Grupo motobomba para agotamiento de agua | 0.21 | 5.96 |
| %CI | % | Costes Indirectos | 7 % |  |

| Medición | Uds. | Largo | Ancho | Parcial |
|---|---|---|---|---|
| S/med. auxiliares | 0.75 | 618.04 | 1.1 | 509.88 |
| Total |  |  |  | 509.88 |

**U 1.2.10** m2 ENTIBACION CUAJADA INCLUSO ACODALAMIENTO
1037.63 m2 × 23.89 = 24788.98
Entibación cuajada en pozos y zanjas, tipo serie 750 de Iguazuri o equivalente, a base de guías y paneles deslizantes, incluidos los acodalamientos o marcos formados por largueros metálicos unidos por codales de extensión regulable, todos los medios auxiliares necesarios y posterior desentibado.

| Código | Ud | Descripción | Rendimiento | Precio |
|---|---|---|---|---|
| A0121000 | h | Oficial 1ª | 0.08 | 30.9 |
| A0130000 | h | Peón especialista | 0.1 | 28.42 |
| U02SW535 | ud | Doble guía esquina L 550 mm (G) (material) | 1 | 14.65 |
| B0D41030 | ud | Codal metálico extensible (material) | 1 | 0.84 |
| B0D41040 | ud | Correa metálica (material) | 0.5 | 0.47 |
| C131U028 | h | Retroexcavadora de 95 hp | 0.02 | 65.47 |
| %CI | % | Costes Indirectos | 7 % |  |

Relación comercial: 000, 8.22

| Medición | Uds. | Largo | Parcial |
|---|---|---|---|
| S/med. auxiliar | 1.1 | 943.3 | 1037.63 |
| Total |  |  | 1037.63 |

**U 1.2.03** m3 CAMA ARENA ZANJAS
21.05 m3 × 21.45 = 451.52
Arena para relleno de zanja, hasta 20 cm por encima de la generatriz superior de la tubería, incluso extensión, humectación y compactación.

| Código | Ud | Descripción | Rendimiento | Precio | Importe |
|---|---|---|---|---|---|
| A0130000 | h | Peón especialista | 0.04 | 28.42 | 1.14 |
| C150U020 | h | Camión cisterna de 10000 l (maquinaria) | 0.02 | 55.88 | 1.12 |
| C133U070 | h | Rodillo manual tandem 800 kg (maquinaria) | 0.04 | 9.54 | 0.38 |
| C131U028 | h | Retroexcavadora de 95 hp | 0.02 | 65.47 | 1.31 |
| B031U015 | m3 | Arena 0/6 mm (material) | 1 | 16.1 | 16.10 |
| %CI | % | Costes Indirectos | 7 % | 20.05 | 1.40 |
|  |  | Total |  |  | 21.45 |

| Medición | Uds. | Largo | Parcial |
|---|---|---|---|
| S/med. auxiliar | 1.1 | 19.14 | 21.05 |
| Total |  |  | 21.05 |

**U 1.2.04** m3 RELLENO ZANJAS O POZOS C/GRAVILLA
55.73 m3 × 36.61 = 2040.28
Relleno zanjas con gravilla 22-35mm alrededor de la tubería, totalmente extendida y terminada.

| Código | Ud | Descripción | Rendimiento | Precio |
|---|---|---|---|---|
| A0132000 | h | Peón ordinario | 0.3 | 28.09 |
| C131U028 | h | Retroexcavadora de 95 hp | 0.03 | 65.47 |
| U02JA003 | h | Camión 10 T. basculante | 0.01 | 70 |
| U04AA101 | m3 | Gravilla 22-35mm (material) | 1.15 | 15 |
| PORTES_A | €/t | Portes aridos <30km | 1.9 | 3.1 |
| %CI | % | Costes Indirectos | 7 % |  |

| Medición | Uds. | Largo | Parcial |
|---|---|---|---|
| s/med.aux. | 1.1 | 50.66 | 55.73 |
| Total |  |  | 55.73 |

**U 1.2.05** m3 RELLENO ZANJAS C/MATERIAL ADECUADO (19/01/2011)
317.61 m3 × 6.61 = 2099.40
M3 Relleno de zanjas y pozos con material adecuado procedente de la excavacion, extendido, humectacion y compactacion realizado en tongadas de 20cm de espesor, con un grado de compactacion del 95% del proctor modificado.

| Código | Ud | Descripción | Rendimiento | Precio | Importe |
|---|---|---|---|---|---|
| A0112000 | h | Capataz | 0.01 | 32.29 | 0.32 |
| A0132000 | h | Peón ordinario | 0.04 | 28.09 | 1.12 |
| C131U000 | h | Pala cargadora 100 hp sobre neumáticos | 0.03 | 50.54 | 1.52 |
| C150U010 | h | Camión caja basculante 4x4 14 t | 0.03 | 55.03 | 1.65 |
| C180U035 | h | Rodillo vibratorio autopropulsado de 15 t (maquinaria; 19/01/2011) | 0.03 | 52.69 | 1.58 |
| %CI | % | Costes Indirectos | 7 % | 6.19 | 0.43 |
|  |  | Total |  |  | 6.61 |

| Medición | Uds. | Largo | Parcial |
|---|---|---|---|
| S/med. auxiliar. | 1.1 | 288.74 | 317.61 |
| Total |  |  | 317.61 |

**U 1.2.11** m3 HORMIGÓN HM-20
122.38 m3 × 111.7 = 13669.85
Hormigón en masa HM-20 de central para formación de pendientes, bancadas, subbases y camas y protección de tuberías en zanja en los tramos donde el recubrimiento hasta la generatriz superior de la tubería sea inferior a 1 m en zona de tráfico rodado ó 0,8 m en zona de tráfico peatonal, incluso vertido y vibrado.

| Código | Ud | Descripción | Rendimiento | Precio |
|---|---|---|---|---|
| A0112000 | h | Capataz | 0.02 | 32.29 |
| A0121000 | h | Oficial 1ª | 0.03 | 30.9 |
| A0132000 | h | Peón ordinario | 0.03 | 28.09 |
| B060U310 | m3 | Hormigón HM-20/P/20/XC2 (material) | 1 | 102 |
| %CI | % | Costes Indirectos | 7 % |  |

Claves: Código2

| Medición | Uds. | Largo | Parcial |
|---|---|---|---|
| S/med. auxiliares | 1.1 | 111.25 | 122.38 |
| Total |  |  | 122.38 |

**U 1.2.06** m BANDA SEÑALIZADORA
244.37 m × 0.72 = 175.95
Banda señalizadora de material plástico situada en la zanja centrada sobre la tubería.

| Código | Ud | Descripción | Rendimiento | Precio |
|---|---|---|---|---|
| A0132000 | h | Peón ordinario | 0.01 | 28.09 |
| B0911000 | m | Banda plástica señalizadora (material) | 1 | 0.37 |
| %CI | % | Costes Indirectos | 7 % |  |

| Medición | Uds. | Largo | Parcial |
|---|---|---|---|
| S/med auxiliar. Longitud tuberías. | 1 | 251.82 | 251.82 |
| Descontado tubería apoyada en terreno | -1 | 7.45 | -7.45 |
| Subtotal |  |  | 244.37 |
| Total |  |  | 244.37 |

**U 1.2.07** m REVESTIMIENTO DE TUBERÍA APOYADA EN TERRENO (14/02/2009)
7.45 m × 327.53 = 2440.10
Ml. Revestimiento de tubería formado por HM-20 y encachado de piedra exterior de 3-5 cm, totalmente terminado, según planos.

| Código | Ud | Descripción | Rendimiento | Precio | Importe |
|---|---|---|---|---|---|
| A0121000 | h | Oficial 1ª | 3 | 30.9 | 92.70 |
| A0132000 | h | Peón ordinario | 5 | 28.09 | 140.45 |
| U02LA201 | h | Hormigonera 250 l. (maquinaria; 06/04/2009) | 0.2 | 2.05 | 0.41 |
| B0111000 | m3 | Agua (material) | 0.02 | 1.16 | 0.02 |
| B060U310 | m3 | Hormigón HM-20/P/20/XC2 | 0.3 | 102 | 30.60 |
| U17MD005 | m2 | Encachado de piedra irregular e=3-5 cm. (material) | 2 | 14.75 | 29.50 |
| U04CA001 | t | Cemento CEM II/B-P 32,5 R Granel (material; 14/02/2009) | 0.1 | 108.2 | 10.82 |
| B031U015 | m3 | Arena 0/6 mm | 0.1 | 16.1 | 1.61 |
| %CI | % | Costes Indirectos | 7 % | 306.11 | 21.43 |
|  |  | Total |  |  | 327.53 |

| Medición | Uds. | Largo | Parcial |
|---|---|---|---|
| T1. PR6 - PR7 | 1 | 7.45 | 7.45 |
| Total |  |  | 7.45 |

**U 1.2.08** m3 TRANSPORTE EXCEDENTE TIERRAS A VERTEDERO O LUGAR DE EMPLEO
457.6 m3 × 12.65 = 5788.64
Transporte de excedente de tierras limpias, a vertedero/cantera o lugar de empleo fuera de la obra, hasta una distancia de 15 km.

| Código | Ud | Descripción | Rendimiento | Precio | Importe |
|---|---|---|---|---|---|
| A0130000 | h | Peón especialista | 0.01 | 28.42 | 0.284 |
| B055U100 | km | Km transporte | 15 | 0.4 | 6.000 |
| C150U015 | h | Camión de 250 hp, de 20 t | 0.1 | 55.34 | 5.534 |
| %CI | % | Costes Indirectos | 7 % | 11.818 | 0.827 |
|  |  | Total |  |  | 12.65 |

| Medición | Uds. | Largo | Ancho | Alto | Parcial |
|---|---|---|---|---|---|
| Excavación zanjas | 1.1 | 618.04 |  |  | 679.84 |
| Relleno zanjas c/mat. adecuado procedente de la excavación | -1.1 | 288.74 |  |  | -317.61 |
| Excavación pozo de ataque | 1.1 | 12 | 4.5 | 5.65 | 335.61 |
| Relleno pozo de ataque | -1.1 | 228.86 |  |  | -251.75 |
| Material extraído hinca helicoidal | 1.1 | 20.52 | 0.51 |  | 11.51 |
| Subtotal |  |  |  |  | 457.60 |
| Total |  |  |  |  | 457.6 |

**U 1.2.09** m3 CANON VERTEDERO TIERRAS LIMPIAS
457.6 m3 × 70.92 = 32452.99
Canon de vertedero por admisión de tierras limpias.

| Código | Ud | Descripción | Rendimiento | Precio |
|---|---|---|---|---|
| U1209DFR | m3 | Canon vertedero por tierras limpias | 1 | 66.3 |
| %CI | % | Costes Indirectos | 7 % |  |

| Medición | Uds. | Largo | Ancho | Alto | Parcial |
|---|---|---|---|---|---|
| Excavación zanjas | 1.1 | 618.04 |  |  | 679.84 |
| Relleno zanjas c/mat. adecuado procedente de la excavación | -1.1 | 288.74 |  |  | -317.61 |
| Excavación pozo de ataque | 1.1 | 12 | 4.5 | 5.65 | 335.61 |
| Relleno pozo de ataque | -1.1 | 228.86 |  |  | -251.75 |
| Material extraído hinca helicoidal | 1.1 | 20.52 | 0.51 |  | 11.51 |
| Subtotal |  |  |  |  | 457.60 |
| Total |  |  |  |  | 457.6 |

### 1.3 TUBERÍAS Y POZOS (14/02/2009)
Importe: 88766.33
Relación comercial: 000, 80345.03, 001, 86487.13, 002

**U 1.3.01** m TUBERÍA LISA PVC 315 mm, SN-4
27.01 m × 87.98 = 2376.34
Tubería de PVC compacta SN-4 315 mm para saneamiento sin presión, lisa, color teja, colocada en zanja, i/junta elástica para unión y p.p. de codos, derivaciones y demás accesorios.

| Código | Ud | Descripción | Rendimiento | Precio | Importe |
|---|---|---|---|---|---|
| A0121000 | h | Oficial 1ª | 0.04 | 30.9 | 1.236 |
| A0130000 | h | Peón especialista | 0.05 | 28.42 | 1.421 |
| C150U030 | h | Camión grúa de 6 t | 0.05 | 75.95 | 3.798 |
| BFC20400 | m | Tubería PVC SN-4 lisa, DN 315 mm (material) | 1 | 75.78 | 75.780 |
| %CI | % | Costes Indirectos | 7 % | 82.235 | 5.756 |
|  |  | Total |  |  | 87.98 |

| Medición | Uds. | Largo | Parcial |
|---|---|---|---|
| S/med auxiliar | 1 | 27.01 | 27.01 |
| Total |  |  | 27.01 |

**U 1.3.02** m TUBERÍA LISA PVC 500 mm, SN-4
224.81 m × 200.26 = 45020.45
Tubería de PVC compacta SN-4 500 mm para saneamiento sin presión, lisa, color teja, colocada en zanja, i/junta elástica para unión y p.p. de codos, derivaciones y demás accesorios.

| Código | Ud | Descripción | Rendimiento | Precio | Importe |
|---|---|---|---|---|---|
| A0121000 | h | Oficial 1ª | 0.04 | 30.9 | 1.24 |
| A0130000 | h | Peón especialista | 0.05 | 28.42 | 1.42 |
| C150U030 | h | Camión grúa de 6 t | 0.05 | 75.95 | 3.80 |
| BFC20401 | m | Tubería PVC SN-4 lisa, DN 500 mm (material) | 1 | 180.71 | 180.71 |
| %CI | % | Costes Indirectos | 7 % | 187.17 | 13.10 |
|  |  | Total |  |  | 200.26 |

| Medición | Uds. | Largo | Parcial |
|---|---|---|---|
| S/med auxiliar | 1 | 224.81 | 224.81 |
| Total |  |  | 224.81 |

**U 1.3.03** m TUBERÍA INOX 316L SOLDADA 500mm
9.04 m × 567.54 = 5130.56
m Tubería de acero inoxidable AISI 316L 500mm mecanizada y soldada en taller e instalada en obra, incluso parte proporcional de juntas, soldaduras, valonas, entronques, codos, TEs y tapones en acero inoxidable, bridas en acero inoxidable o aluminio revestido, tornillería en inox A4, etc. Espesor mínimo 2mm.

| Código | Ud | Descripción | Rendimiento | Precio |
|---|---|---|---|---|
| A0121000 | h | Oficial 1ª | 0.1 | 30.9 |
| A0132000 | h | Peón ordinario | 0.1 | 28.09 |
| PNMT190 | m | Tubería INOX 500mm i/accesorios (material) | 1 | 524.54 |
| %CI | % | Costes Indirectos | 7 % |  |

| Medición | Uds. | Largo | Parcial |
|---|---|---|---|
| S/med auxiliar | 1 | 9.04 | 9.04 |
| Total |  |  | 9.04 |

**U 1.3.04** ud ABRAZADERA ACERO INOXIDABLE AISI 316
5 ud × 201.77 = 1008.85
Abrazadera de acero inoxidable AISI 316 instalada, con p.p. de herrajes y tornillería en acero inox A4, incluido sodaduras si fuesen necesarias. Espesor mínimo 2 mm.

| Código | Ud | Descripción | Rendimiento | Precio |
|---|---|---|---|---|
| A0121000 | h | Oficial 1ª | 0.5 | 30.9 |
| A0121002 | h | Ayudante (mano de obra) | 1 | 29.34 |
| PNMT043 | kg | Acero inox chapa (material) | 1.25 | 105 |
| MT373 | ud | Pequeño material (material) | 1 | 12.5 |
| %CI | % | Costes Indirectos | 7 % |  |

Relación comercial: 000, 169.26, 001, 002

| Medición | Uds. | Parcial |
|---|---|---|
| Abrazaderas colector anclado a puente, cada 1,5 metro | 5 | 5.00 |
| Total |  | 5 |

**U 1.3.05** ud SOLERA, BASE Y CUBIERTA POZO TIPO 5. DN =< 500mm. H<2m (14/02/2009)
8 ud × 2636.08 = 21088.64
Solera,base y cubierta de pozo de saneamiento tipo 5, para tuberías de 500 mm de diámetro interior, en alineción recta o curva y alzado de pozo hasta una altura de altura H=1,05m, incluso excavación y relleno, hormigón, encofrado, armaduras, marco y tapa de fundición dúctil tipo PAMREX clase D400 710mm, o equivalente ,cuna de hormigón y parte proporcional de piezas especiales de entrada y salida, con las dimensiones indicadas en los planos. Con cemento sulforresistente.

| Código | Ud | Descripción | Rendimiento | Precio |
|---|---|---|---|---|
| A0112000 | h | Capataz | 0.4 | 32.29 |
| A0121000 | h | Oficial 1ª | 5 | 30.9 |
| A0121002 | h | Ayudante | 7 | 29.34 |
| A0132000 | h | Peón ordinario | 1.25 | 28.09 |
| C150U030 | h | Camión grúa de 6 t | 0.5 | 75.95 |
| U39LA07B | h | Máquina soldadura juntas de P.V.C. (maquinaria) | 0.93 | 4.51 |
| C131U028 | h | Retroexcavadora de 95 hp | 0.15 | 65.47 |
| C02SJ004 | h | Grupo electrógeno 8 Kvas (maquinaria; 14/02/2009) | 0.2 | 3.91 |
| C170U020 | h | Grupo motobomba para agotamiento de agua | 0.2 | 5.96 |
| U39RD830 | h | Taladro eléctrico (maquinaria; 27/01/2010) | 1 | 0.92 |
| U05DC023A | ud | Pate de polipropileno (material; 29/01/2010) | 2 | 8.18 |
| U39LD002A | m2 | Placa poliestireno expan. e=50 mm (material) | 0.82 | 2.9 |
| U39LA006A | m | Junta de PVC de 150 mm (material) | 8.4 | 3.52 |
| B060U310 | m3 | Hormigón HM-20/P/20/XC2 | 0.84 | 102 |
| U04MK606 | m3 | Horm. HA-30/P/20/XD3+XA2 central (material) | 4 | 115.89 |
| B0B2A000 | kg | Acero barra corrugada B 500 S (material) | 400 | 1.6 |
| D39E03210 | ud | Tapa FD Pamrex o equivalente de 710 y clase D400 (material) | 1 | 569.79 |
| B0112000 | l | Desencofrante (material) | 0.96 | 2.96 |
| B07AI011 | m2 | Paneles metálicos rectos modulares (material) | 0.35 | 255 |
| B39IE002 | ud | Estructura soporte a dos caras (material) | 0.45 | 150 |
| B06DA010 | Kg | Puntas plana 20x100 (material) | 1.45 | 1.85 |
| B07AI001 | m3 | Madera pino encofrar 26 mm. (material) | 0.2 | 156 |
| %CI | % | Costes Indirectos | 7 % |  |

Relación comercial: 000, 1796.14, 001, 2410.3, 002

| Medición | Uds. | Parcial |
|---|---|---|
| Tramo 1. PR2 - PR3 - PR4 - PR5 - PR6 - PR7 - PR8 | 7 | 7.00 |
| Tramo 2. PR2 | 1 | 1.00 |
| Subtotal |  | 8.00 |
| Total |  | 8 |

**U 1.3.06** m SUPLEMENTO POZO TIPO 5. DN =< 500mm (14/02/2009)
4.39 m × 646.01 = 2835.98
Suplemento de pozo de registro para tuberías de 500 mm. de diámetro interior, TIPO 5, en alineación recta o curva, que incluye sobreexcavación, relleno, hormigón, encofrado, entibación, armaduras, incluso codos y piezas especiales. Totalmente terminado según los planos de proyecto.Con cemento sulforresistente.

| Código | Ud | Descripción | Rendimiento | Precio |
|---|---|---|---|---|
| A0121000 | h | Oficial 1ª | 1 | 30.9 |
| A0121002 | h | Ayudante | 1.25 | 29.34 |
| A0132000 | h | Peón ordinario | 1.5 | 28.09 |
| C150U030 | h | Camión grúa de 6 t | 0.45 | 75.95 |
| C131U028 | h | Retroexcavadora de 95 hp | 0.1 | 65.47 |
| C02SJ004 | h | Grupo electrógeno 8 Kvas | 0.1 | 3.91 |
| C170U020 | h | Grupo motobomba para agotamiento de agua | 0.1 | 5.96 |
| U39RD830 | h | Taladro eléctrico | 0.3 | 0.92 |
| U05DC023A | ud | Pate de polipropileno | 3 | 8.18 |
| U39LD002A | m2 | Placa poliestireno expan. e=50 mm | 0.76 | 2.9 |
| U04MK606 | m3 | Horm. HA-30/P/20/XD3+XA2 central | 1.14 | 115.89 |
| B0B2A000 | kg | Acero barra corrugada B 500 S | 114 | 1.6 |
| B0112000 | l | Desencofrante | 0.45 | 2.96 |
| B07AI011 | m2 | Paneles metálicos rectos modulares | 0.18 | 255 |
| B07AI001 | m3 | Madera pino encofrar 26 mm. | 0.16 | 156 |
| B39IE002 | ud | Estructura soporte a dos caras | 0.25 | 150 |
| B06DA010 | Kg | Puntas plana 20x100 | 0.58 | 1.85 |
| %CI | % | Costes Indirectos | 7 % |  |

Relación comercial: 000, 606.74, 001, 002

| Medición | Uds. | Largo | Parcial |
|---|---|---|---|
| Tramo 1. PR2 | 1 | 1 | 1.00 |
| Tramo 2. PR2 | 1 | 3.39 | 3.39 |
| Subtotal |  |  | 4.39 |
| Total |  |  | 4.39 |

**U 1.3.07** ud POZO TIPO R. DE RESALTO HASTA 2 m. DN =< 500 mm. (14/02/2009)
2 ud × 3099.56 = 6199.12
Pozo de registro para tuberías de 200 a 400 mm., de diámetro interior, en alineación recta o curva y altura H=0.30 m. con resalto hasta 2 metros. TIPO R. Totalmente terminado, incluso accesorios según los planos del proyecto. Con cemento sulforresistente.

| Código | Ud | Descripción | Rendimiento | Precio | Importe |
|---|---|---|---|---|---|
| A0112000 | h | Capataz | 0.1 | 32.29 | 3.229 |
| A0121000 | h | Oficial 1ª | 3 | 30.9 | 92.700 |
| A0121002 | h | Ayudante | 2 | 29.34 | 58.680 |
| A0132000 | h | Peón ordinario | 6 | 28.09 | 168.540 |
| C150U030 | h | Camión grúa de 6 t | 0.75 | 75.95 | 56.963 |
| U39LA07B | h | Máquina soldadura juntas de P.V.C. | 0.98 | 4.51 | 4.420 |
| C131U028 | h | Retroexcavadora de 95 hp | 0.55 | 65.47 | 36.009 |
| C02SJ004 | h | Grupo electrógeno 8 Kvas | 0.4 | 3.91 | 1.564 |
| C170U020 | h | Grupo motobomba para agotamiento de agua | 0.4 | 5.96 | 2.384 |
| U39RD830 | h | Taladro eléctrico | 1.3 | 0.92 | 1.196 |
| U05DC023A | ud | Pate de polipropileno | 11 | 8.18 | 89.980 |
| U39LD002A | m2 | Placa poliestireno expan. e=50 mm | 0.76 | 2.9 | 2.204 |
| U39LA006A | m | Junta de PVC de 150 mm | 8.8 | 3.52 | 30.976 |
| B060U310 | m3 | Hormigón HM-20/P/20/XC2 | 0.87 | 102 | 88.740 |
| U04MK606 | m3 | Horm. HA-30/P/20/XD3+XA2 central | 5.36 | 115.89 | 621.170 |
| B0B2A000 | kg | Acero barra corrugada B 500 S | 536 | 1.6 | 857.600 |
| D39E03210 | ud | Tapa FD Pamrex o equivalente de 710 y clase D400 | 1 | 569.79 | 569.790 |
| B0112000 | l | Desencofrante | 0.96 | 2.96 | 2.842 |
| B07AI011 | m2 | Paneles metálicos rectos modulares | 0.35 | 255 | 89.250 |
| B07AI001 | m3 | Madera pino encofrar 26 mm. | 0.31 | 156 | 48.360 |
| B39IE002 | ud | Estructura soporte a dos caras | 0.45 | 150 | 67.500 |
| B06DA010 | Kg | Puntas plana 20x100 | 1.45 | 1.85 | 2.683 |
| %CI | % | Costes Indirectos | 7 % | 2896.780 | 202.775 |
|  |  | Total |  |  | 3099.56 |

Relación comercial: 000, 2416.14, 001, 3030.55, 002

| Medición | Uds. | Parcial |
|---|---|---|
| T1PR9 | 1 | 1.00 |
| T2PR1 | 1 | 1.00 |
| Subtotal |  | 2.00 |
| Total |  | 2 |

**U 1.3.08** ud SUPLEMENTO UTILIZACIÓN TAPA CIERRE ESTANCO (25/01/2010)
9 ud × 502.81 = 4525.29
ud Suplemento por suministro y colocación de marco y tapa de registro de fundición estanca, clase D-400, tipo PAMESTANCA o equivalente. Estanqueidad a 1 atmósfera de presión interior y exterior. Doble junta antirruido y de estanqueidad. Sistema de bloqueo mediante 6 levas de fundición mas 6 tornillos de acero inoxidable. Totalmente colocada.

| Código | Ud | Descripción | Rendimiento | Precio | Importe |
|---|---|---|---|---|---|
| A0121000 | h | Oficial 1ª | 0.15 | 30.9 | 4.64 |
| A0132000 | h | Peón ordinario | 0.1 | 28.09 | 2.81 |
| C150U030 | h | Camión grúa de 6 t | 0.1 | 75.95 | 7.60 |
| B071UC01 | m3 | Mortero M-40 (material; 25/01/2010) | 0.03 | 82.98 | 2.49 |
| BDDZU008 | ud | Marco y tapa FD D-400 610 mm, estanca, clase D400 (material) | 1 | 452.37 | 452.37 |
| %CI | % | Costes Indirectos | 7 % | 469.91 | 32.89 |
|  |  | Total |  |  | 502.81 |

| Medición | Uds. | Parcial |
|---|---|---|
| Tramo 1. PR2-3-4-5-6-7-8-9 | 8 | 8.00 |
| Tramo 1. PR1 (pozo existente) | 1 | 1.00 |
| Subtotal |  | 9.00 |
| Total |  | 9 |

**U.1.3.09** ud CONEXIÓN ACOMETIDA DOMICILIARIA EXISTENTE A NUEVA RED
1 ud × 224.26 = 224.26
Conexión de acometida domiciliaria existente a nueva red de saneamiento, totalmente terminada.

| Código | Ud | Descripción | Rendimiento | Precio |
|---|---|---|---|---|
| A0121000 | h | Oficial 1ª | 1.8 | 30.9 |
| A0130000 | h | Peón especialista | 2 | 28.42 |
| C131U028 | h | Retroexcavadora de 95 hp | 0.03 | 65.47 |
| B031U015 | m3 | Arena 0/6 mm | 0.06 | 16.1 |
| BFB20160 | m | Tubería PVC SN-4 corrugada, DN 160 mm (material) | 4 | 15.25 |
| BPVC1160 | ud | Codo/TE 200 mm PVC (material) | 1 | 18.61 |
| BPVC1161 | ud | Reducción PVC 200/160 mm (material) | 1 | 14.56 |
| %CI | % | Costes Indirectos | 7 % |  |

| Medición | Uds. | Parcial |
|---|---|---|
| Traslado acometidas pozo PL1 | 1 | 1.00 |
| Total |  | 1 |

**U 1.3.10** ud SELLADO TUBERÍAS DE SALIDA EN POZO DE REGISTRO
2 ud × 178.42 = 356.84
Sellado de tuberías de salida en pozo de registro existente, para anular tramos actualemnte en servicio, totalmente terminada.

| Código | Ud | Descripción | Rendimiento | Precio | Importe |
|---|---|---|---|---|---|
| A0121000 | h | Oficial 1ª | 1.8 | 30.9 | 55.620 |
| A0130000 | h | Peón especialista | 2 | 28.42 | 56.840 |
| C131U028 | h | Retroexcavadora de 95 hp | 0.05 | 65.47 | 3.274 |
| B060U310 | m3 | Hormigón HM-20/P/20/XC2 | 0.5 | 102 | 51.000 |
| %CI | % | Costes Indirectos | 7 % | 166.734 | 11.671 |
|  |  | Total |  |  | 178.42 |

| Medición | Uds. | Parcial |
|---|---|---|
| T2. PR2 | 1 | 1.00 |
| T3. PR2 | 1 | 1.00 |
| Subtotal |  | 2.00 |
| Total |  | 2 |

### 1.4 REPOSICIONES (15/11/1998)
Importe: 68339.34

#### 1.4.1 ZANJA EN VIAL CON MBC (15/11/1998)
Importe: 23805.43

**U 1.4.1.01** m3 HORMIGÓN PARA ARMAR HA-25/B/20/XC2 (15/11/1998)
74.51 m3 × 151.12 = 11259.95
Hormigón para armar HA-25/B/20/XC2 (antigua clase de exposición IIa), en firmes y soleras. Incluso suministro, aditivos para la puesta en obra, colocación, bombeado, vibrado, curado y demás operaciones necesarias. Según Código Estructural.

| Código | Ud | Descripción | Rendimiento | Precio |
|---|---|---|---|---|
| A0121000 | h | Oficial 1ª | 0.36 | 30.9 |
| A0132000 | h | Peón ordinario | 0.5 | 28.09 |
| C170U010 | h | Vibrador interno de hormigón (maquinaria; 08/06/2022) | 0.3 | 4.3 |
| C1701100 | h | Camión con bomba de hormigonar (maquinaria; 15/11/1998) | 0.05 | 91.84 |
| C131U029 | h | Extendedora de hormigón (maquinaria) | 0.08 | 65 |
| B04MA925 | m3 | Hormigón HA-25/B/20/XC2 central (material) | 1 | 105 |
| %CI | % | Costes Indirectos | 7 % |  |

Claves: Código2

| Medición | Uds. | Largo | Ancho | Alto | Parcial |
|---|---|---|---|---|---|
| T1. PR1 - PR3. (excepto zona ajardinada) | 1 | 100.16 | 1.7 | 0.2 | 34.05 |
| T1. PR3 - PR7. (la otra mitad se repone con cuneta) | 1 | 84.67 | 0.85 | 0.2 | 14.39 |
| T2. PR1 - PR2. (excepto longitud que solapa con pozo de ataque) | 1 | 7.4 | 1.7 | 0.2 | 2.52 |
| T3. PR1 - PR2. (excepto longitud que solapa con pozo de ataque) | 1 | 8.3 | 1.7 | 0.2 | 2.82 |
| T4. PR1 - PR2. (excepto longitud que solapa con pozo de ataque) | 1 | 7.2 | 1.7 | 0.2 | 2.45 |
| Reposición firme en ubicación pozo de ataque | 1 | 12.4 | 4.9 | 0.2 | 12.15 |
| Reposición firme en ubicación bombeo en desuso | 1 | 10 | 5 | 0.2 | 10.00 |
| (a descontar superficie que se solapa con pozo de ataque) | -1 | 4.5 | 4.3 | 0.2 | -3.87 |
| Subtotal |  |  |  |  | 74.51 |
| Total |  |  |  |  | 74.51 |

**U 1.4.1.02** kg ACERO B-500-S
2607.85 kg × 2.41 = 6284.92
Acero corrugado de alta adherencia para armaduras tipo B-500-S. Incluso suministro, elaboración, colocación en obra, parte proporcional de despuntes, mermas, alambre de atar, separadores, rigidizadores.

| Código | Ud | Descripción | Rendimiento | Precio |
|---|---|---|---|---|
| A0121000 | h | Oficial 1ª | 0.01 | 30.9 |
| A0130000 | h | Peón especialista | 0.01 | 28.42 |
| C150U031 | h | Dobladora, etc. para ferralla (maquinaria) | 0.01 | 6.6 |
| B0B2A000 | kg | Acero barra corrugada B 500 S | 1 | 1.6 |
| B0B2B000 | kg | Alambre de atado 1,30 mm (material) | 0.01 | 1.05 |
| %CI | % | Costes Indirectos | 7 % |  |

Claves: Código2

| Medición | Uds. | Largo | Parcial |
|---|---|---|---|
| Reposición firme T1,T2,T3,T4 y pozo de ataque. | 35 | 74.51 | 2607.85 |
| Total |  |  | 2607.85 |

**U 1.4.1.03** T RIEGO ADHERENCIA C60B3 TER (05/02/2003)
0.23 T × 952.96 = 219.18
Emulsión asfáltica catiónica, termoadherente, de rotura rápida C60B3 TER, con dotación 0,6 kg/m2, empleada en riegos de adherencia, incluso barrido y preparación de la superficie.

| Código | Ud | Descripción | Rendimiento | Precio |
|---|---|---|---|---|
| A0132000 | h | Peón ordinario | 3 | 28.09 |
| C07AC020 | h | Dumper convencional 2.000 kg. (maquinaria; 05/02/2003) | 0.8 | 5.6 |
| C180U030 | h | Barredora con recogida de material (maquinaria; 19/01/2011) | 0.2 | 33.5 |
| C150U020 | h | Camión cisterna de 10000 l | 1.12 | 55.88 |
| B055U000 | Tm | Emulsión asfáltica C60B3 TER (material) | 1 | 732.55 |
| %CI | % | Costes Indirectos | 7 % |  |

| Medición | Uds. | Largo | Ancho | Parcial |
|---|---|---|---|---|
| T1. PR1 - PR3. (excepto zona ajardinada) | 0.0006 | 100.16 | 1.7 | 0.10 |
| T1. PR3 - PR7. (la otra mitad se repone con cuneta) | 0.0006 | 84.67 | 0.85 | 0.04 |
| T2. PR1 - PR2. (excepto longitud que solapa con pozo de ataque) | 0.0006 | 7.4 | 1.7 | 0.01 |
| T3. PR1 - PR2. (excepto longitud que solapa con pozo de ataque) | 0.0006 | 8.3 | 1.7 | 0.01 |
| T4. PR1 - PR2. (excepto longitud que solapa con pozo de ataque) | 0.0006 | 7.2 | 1.7 | 0.01 |
| Reposición firme en ubicación pozo de ataque | 0.0006 | 12.4 | 4.9 | 0.04 |
| Reposición firme en ubicación bombeo en desuso | 0.0006 | 10 | 5 | 0.03 |
| (a descontar superficie que se solapa con pozo de ataque) | -0.0006 | 4.5 | 4.3 | -0.01 |
| Subtotal |  |  |  | 0.23 |
| Total |  |  |  | 0.23 |

**U 1.4.1.04** T M.B.C. TIPO AC-16 surf BC50/70 D i/FILLER s/BETÚN (14/02/2009)
73.04 T × 49.68 = 3628.63
Mezcla bituminosa en caliente tipo AC-16 surf BC50/70 D (antigua D-12), ofítica, para capa de rodadura, incluso fabricación, transporte, extendido y compactación, incluido filler de aportación y excluido betún.

| Código | Ud | Descripción | Rendimiento | Precio |
|---|---|---|---|---|
| A0112000 | h | Capataz | 0.01 | 32.29 |
| A0121000 | h | Oficial 1ª | 0.25 | 30.9 |
| A0132000 | h | Peón ordinario | 0.25 | 28.09 |
| MAQ05 | h | Compactador vibratorio autopropulsado 80 CV (maquinaria) | 0.06 | 64.69 |
| MAQ06 | h | Apisonadora estática (maquinaria) | 0.03 | 45.98 |
| MAQ07 | h | Extendedora aglomerado sobre orugas (maquinaria; 28/10/2015) | 0.01 | 88.12 |
| U02JA003 | h | Camión 10 T. basculante | 0.01 | 70 |
| C131U000 | h | Pala cargadora 100 hp sobre neumáticos | 0.01 | 50.54 |
| MAQ09 | h | Planta asfáltica caliente 160 t/h (maquinaria) | 0.01 | 184.35 |
| U39AG001 | h | Barredora neumáticos autopropulsada (maquinaria) | 0.05 | 8.5 |
| MAT003 | t | Árido mezclas asfálticas 6/20mm (material) | 0.65 | 16.2 |
| MAT002 | t | Árido mezclas asfálticas 20/40mm (material) | 0.3 | 15.83 |
| U04CA001 | t | Cemento CEM II/B-P 32,5 R Granel | 0.06 | 108.2 |
| %CI | % | Costes Indirectos | 7 % |  |

| Medición | Uds. | Largo | Ancho | Alto | Parcial |
|---|---|---|---|---|---|
| T1. PR1 - PR3. (excepto zona ajardinada) | 2.45 | 100.16 | 1.7 | 0.08 | 33.37 |
| T1. PR3 - PR7. (la otra mitad se repone con cuneta) | 2.45 | 84.67 | 0.85 | 0.08 | 14.11 |
| T2. PR1 - PR2. (excepto longitud que solapa con pozo de ataque) | 2.45 | 7.4 | 1.7 | 0.08 | 2.47 |
| T3. PR1 - PR2. (excepto longitud que solapa con pozo de ataque) | 2.45 | 8.3 | 1.7 | 0.08 | 2.77 |
| T4. PR1 - PR2. (excepto longitud que solapa con pozo de ataque) | 2.45 | 7.2 | 1.7 | 0.08 | 2.40 |
| Reposición firme en ubicación pozo de ataque | 2.45 | 12.4 | 4.9 | 0.08 | 11.91 |
| Reposición firme en ubicación bombeo en desuso | 2.45 | 10 | 5 | 0.08 | 9.80 |
| (a descontar superficie que se solapa con pozo de ataque) | -2.45 | 4.5 | 4.3 | 0.08 | -3.79 |
| Subtotal |  |  |  |  | 73.04 |
| Total |  |  |  |  | 73.04 |

**U 1.4.1.05** T BETÚN BC50/70
3.29 T × 733.36 = 2412.75
Betún BC50/70 a pie de planta para su utilización en mezclas bituminosas en caliente.

| Código | Ud | Descripción | Rendimiento | Precio |
|---|---|---|---|---|
| MAT004 | t | Betún BC 50/70 (material) | 1 | 685.41 |
| %CI | % | Costes Indirectos | 7 % |  |

| Medición | Uds. | Largo | Parcial |
|---|---|---|---|
| Vial con MBC | 0.045 | 73.04 | 3.29 |
| Total |  |  | 3.29 |

#### 1.4.2 CAPA DE RODADURA (05/02/2003)
Importe: 27148.15

**U 1.4.2.01** m2cm FRESADO PAVIMENTO BITUMINOSO (02/02/2011)
1622.5 m2cm × 4.91 = 7966.48
Fresado de pavimento bituminoso en 5 cm de espesor, i/barrido y carga del material para su transporte a vertedero.

| Código | Ud | Descripción | Rendimiento | Precio |
|---|---|---|---|---|
| A0130000 | h | Peón especialista | 0.05 | 28.42 |
| C180U005 | h | Fresadora de pavimento (maquinaria; 02/02/2011) | 0.05 | 54.25 |
| U39AG001 | h | Barredora neumáticos autopropulsada | 0.05 | 8.5 |
| %CI | % | Costes Indirectos | 7 % |  |

| Medición | Largo | Ancho | Parcial |
|---|---|---|---|
| S/plano 8.1.1 | 1.1 | 1475 | 1622.50 |
| Total |  |  | 1622.5 |

**U 1.4.1.04** T M.B.C. TIPO AC-16 surf BC50/70 D i/FILLER s/BETÚN
198.76 T × 49.68 = 9874.40

| Medición | Uds. | Largo | Ancho | Alto | Parcial |
|---|---|---|---|---|---|
| S/plano 8.1.1 | 2.45 | 1.1 | 1475 | 0.05 | 198.76 |
| Total |  |  |  |  | 198.76 |

**U 1.4.1.05** T BETÚN BC50/70
8.94 T × 733.36 = 6556.24

| Medición | Uds. | Ancho | Parcial |
|---|---|---|---|
| S/plano 8.1.1 | 0.045 | 198.76 | 8.94 |
| Total |  |  | 8.94 |

**U 1.4.1.03** T RIEGO ADHERENCIA C60B3 TER
0.97 T × 952.96 = 924.37

| Medición | Uds. | Largo | Ancho | Parcial |
|---|---|---|---|---|
| S/plano 8.1.1 | 0.0006 | 1.1 | 1476 | 0.97 |
| Total |  |  |  | 0.97 |

**U 1.4.1.06** m MARCA VIAL
506 m × 3.61 = 1826.66
Ml. Marca vial reflexiva con pintura reflectante y microesferas de vidrio, con máquina autopropulsada, de anchura y características según exigencia del titular de la vía y normativa vigente, incluso borrado de marcas viales antiguas, si existen y p.p. de premarcaje, señalización y medios auxiliares necesarios.

| Código | Ud | Descripción | Rendimiento | Precio |
|---|---|---|---|---|
| A0112000 | h | Capataz | 0.01 | 32.29 |
| A0121000 | h | Oficial 1ª | 0.02 | 30.9 |
| A0132000 | h | Peón ordinario | 0.02 | 28.09 |
| U39AP005 | h | Equipo ligero marcas viales (maquinaria) | 0.1 | 7.8 |
| U39AG001 | h | Barredora neumáticos autopropulsada | 0.01 | 8.5 |
| U39AP001 | h | Marcadora autopropulsada (maquinaria) | 0.1 | 7.1 |
| U39VA002 | Kg | Pintura marca vial acrílica blanca (material) | 0.1 | 2.2 |
| U39VZ001 | Kg | Esferitas de vidrio N.V. (material) | 0.08 | 1.25 |
| %CI | % | Costes Indirectos | 7 % |  |

| Medición | Uds. | Largo | Parcial |
|---|---|---|---|
| Carretera N-634 | 1.1 | 460 | 506.00 |
| Total |  |  | 506 |

#### 1.4.3 ACERAS (15/11/1998)
Importe: 4139.77

**U 1.4.1.01** m3 HORMIGÓN PARA ARMAR HA-25/B/20/XC2
10.19 m3 × 151.12 = 1539.91

| Medición | Uds. | Largo | Ancho | Alto | Parcial |
|---|---|---|---|---|---|
| Tramo 3. | 1 | 2 | 1.52 | 0.2 | 0.61 |
| Tramo 4. | 1 | 7 | 1.7 | 0.2 | 2.38 |
| Paralelo cierre FFCC (según plano 8.1.1) | 1 |  | 36 | 0.2 | 7.20 |
| Subtotal |  |  |  |  | 10.19 |
| Total |  |  |  |  | 10.19 |

**U 1.4.1.02** kg ACERO B-500-S
356.65 kg × 2.41 = 859.53

| Medición | Uds. | Largo | Parcial |
|---|---|---|---|
| T3, T4 y Ferrerías Kalea | 35 | 10.19 | 356.65 |
| Total |  |  | 356.65 |

**U 1.4.3.03** m3 PAVIMENTO DE HORMIGÓN HF-4,0 N/mm2 COLOREADO
4.07 m3 × 171.6 = 698.41
Pavimento de hormigón compactado con regla vibrante, en acera, a base de hormigón HF-4.0 de resistencia a flexotración de 40 kp/cm2 (4,0 N/mm2). Incluyendo el hormigón con cemento de bajo calor de hidratación, el extendido, el estriado transversal, fratasado y remates, cepillado para textura superficial y realización de juntas de contracción y dilatación cada 4 metros lineales. Hormigón coloreado en central, color Terrizo Natural, Incluye parte proporcional de encofrado. Incluso ejecución de tramo de prueba para aprobación de muestras de colores y texturas por parte de la dirección de las obras.

| Código | Ud | Descripción | Rendimiento | Precio |
|---|---|---|---|---|
| A0121000 | h | Oficial 1ª | 0.3 | 30.9 |
| A0132000 | h | Peón ordinario | 0.4 | 28.09 |
| U02JA003 | h | Camión 10 T. basculante | 0.1 | 70 |
| C131U029 | h | Extendedora de hormigón | 0.03 | 65 |
| MAQ52 | h | Regla vibrante (maquinaria) | 0.2 | 27.52 |
| MAQ53 | h | Radial hasta 30 Cv (maquinaria) | 0.1 | 4.13 |
| B07AI001 | m3 | Madera pino encofrar 26 mm. | 0.02 | 156 |
| B06DA010 | Kg | Puntas plana 20x100 | 0.08 | 1.85 |
| MAT251 | m3 | Hormigón HF-4,0 N/mm2, en pavimentos, planta (material) | 1.05 | 99 |
| MAT256 | Kg | Pigmentos color (material) | 3 | 4.95 |
| B0112000 | l | Desencofrante | 1 | 2.96 |
| %CI | % | Costes Indirectos | 7 % |  |

| Medición | Uds. | Largo | Ancho | Alto | Parcial |
|---|---|---|---|---|---|
| Tramo 3. | 1 | 2 | 1.52 | 0.08 | 0.24 |
| Tramo 4. | 1 | 7 | 1.7 | 0.08 | 0.95 |
| Paralelo cierre FFCC (según plano 8.1.1) | 1 |  | 36 | 0.08 | 2.88 |
| Subtotal |  |  |  |  | 4.07 |
| Total |  |  |  |  | 4.07 |

**U 1.4.3.02** m BORDILLO HORMIGÓN (25/01/2010)
32 m × 32.56 = 1041.92
Bordillo de hormigón prefabricado, de dimensiones anchura 220 mm, altura 150 mm, colocado sobre cama de asiento de hormigón HM-20 de 10 cm de espesor, incluso p.p de encuentro, cortes mecánicos mediante radial, rejuntado, totalmente terminado y colocado s/planos.

| Código | Ud | Descripción | Rendimiento | Precio |
|---|---|---|---|---|
| A0121000 | h | Oficial 1ª | 0.1 | 30.9 |
| A0132000 | h | Peón ordinario | 0.2 | 28.09 |
| MAQ53 | h | Radial hasta 30 Cv | 0.1 | 4.13 |
| U02JA003 | h | Camión 10 T. basculante | 0.02 | 70 |
| MAT216 | m | Bordillo prefabricado 22x15 (material) | 1 | 12.35 |
| B060U310 | m3 | Hormigón HM-20/P/20/XC2 | 0.05 | 102 |
| B071UC01 | m3 | Mortero M-40 | 0.03 | 82.98 |
| %CI | % | Costes Indirectos | 7 % |  |

| Medición | Uds. | Largo | Parcial |
|---|---|---|---|
| Tramo 3. | 1 | 2 | 2.00 |
| Tramo 4. | 1 | 10 | 10.00 |
| Paralelo cierre FFCC (según plano 8.1.1) | 1 | 20 | 20.00 |
| Subtotal |  |  | 32.00 |
| Total |  |  | 32 |

#### 1.4.4 OTRAS (15/11/1998)
Importe: 13245.99

**U 1.4.4.01** m CUNETA TRIANGULAR HORMIGONADA 0,70 M TALUD 8/1 Y 3/1 e=10cm
84.67 m × 42.69 = 3614.56
Cuneta de sección triangular revestida con 10 cm de hormigón HM-20, de 0,06 m de calado, con talud 8H:1V del lado del vial y 3H:1V del lado interior, según planos, ejecutada en obra, incluida excavación, perfilado, encofrado y desencofrado. Totalmente terminada.

| Código | Ud | Descripción | Rendimiento | Precio | Importe |
|---|---|---|---|---|---|
| A0112000 | h | Capataz | 0.1 | 32.29 | 3.23 |
| A0132000 | h | Peón ordinario | 0.4 | 28.09 | 11.24 |
| U02JA003 | h | Camión 10 T. basculante | 0.01 | 70 | 0.70 |
| C131U028 | h | Retroexcavadora de 95 hp | 0.01 | 65.47 | 0.65 |
| C131U029 | h | Extendedora de hormigón | 0.01 | 65 | 0.65 |
| B060U310 | m3 | Hormigón HM-20/P/20/XC2 | 0.08 | 102 | 8.16 |
| B0112000 | l | Desencofrante | 0.1 | 2.96 | 0.30 |
| B07AI011 | m2 | Paneles metálicos rectos modulares | 0.04 | 255 | 10.20 |
| B07AI001 | m3 | Madera pino encofrar 26 mm. | 0.01 | 156 | 1.56 |
| B39IE002 | ud | Estructura soporte a dos caras | 0.02 | 150 | 3.00 |
| B06DA010 | Kg | Puntas plana 20x100 | 0.11 | 1.85 | 0.20 |
| %CI | % | Costes Indirectos | 7 % | 39.89 | 2.79 |
|  |  | Total |  |  | 42.69 |

| Medición | Uds. | Largo | Parcial |
|---|---|---|---|
| Tramo 1. PR3 a PR7 | 1 | 84.67 | 84.67 |
| Total |  |  | 84.67 |

**U 1.4.3.02** m BORDILLO HORMIGÓN
114.67 m × 32.56 = 3733.66

| Medición | Uds. | Largo | Parcial |
|---|---|---|---|
| Tramo 1. PR3 a PR7 | 1 | 84.67 | 84.67 |
| Isleta ajardinada carretera N-634 | 1 | 30 | 30.00 |
| Subtotal |  |  | 114.67 |
| Total |  |  | 114.67 |

**U 1.4.4.03** ud ARQUETA DRENAJE HORMIGÓN PREFABRICADA
1 ud × 674.16 = 674.16
Arqueta de hormigón, prefabricada, de dimensiones interiores 100cmx100cm, y altura 100 cm, sin fondo, según planos, totalmente terminada. Incluso rejilla de fundición dúctil y losa de hormgión HM-20 para la base.

| Código | Ud | Descripción | Rendimiento | Precio | Importe |
|---|---|---|---|---|---|
| A0121000 | h | Oficial 1ª | 0.15 | 30.9 | 4.64 |
| A0132000 | h | Peón ordinario | 0.3 | 28.09 | 8.43 |
| C150U030 | h | Camión grúa de 6 t | 0.15 | 75.95 | 11.39 |
| MAT227 | ud | Arqueta 100x100x100 cm sin fondo hormigón (material) | 1 | 300 | 300.00 |
| B060U310 | m3 | Hormigón HM-20/P/20/XC2 | 0.3 | 102 | 30.60 |
| MAT202 | ud | Reja y marco cóncavo 1x1m (material) | 1 | 275 | 275.00 |
| %CI | % | Costes Indirectos | 7 % | 630.06 | 44.10 |
|  |  | Total |  |  | 674.16 |

| Medición | Uds. | Parcial |
|---|---|---|
| Tramo 1 | 1 | 1.00 |
| Total |  | 1 |

**U 1.4.4.04** ud REPOSICIÓN BÓVEDA REGATA KORTÁZAR (15/11/1998)
1 ud × 2672.54 = 2672.54
Unidad para reposición de la bóveda de hormigón de la regata Kortazar, a su cruce con el tramo 2.

| Código | Ud | Descripción | Rendimiento | Precio |
|---|---|---|---|---|
| A0121000 | h | Oficial 1ª | 5 | 30.9 |
| A0130000 | h | Peón especialista | 9 | 28.42 |
| A0132000 | h | Peón ordinario | 12 | 28.09 |
| U04MA925 | m3 | Hormigón HA-30/B/20/XC2 central (material) | 4 | 114.89 |
| B0B2A000 | kg | Acero barra corrugada B 500 S | 400 | 1.6 |
| B0B2B000 | kg | Alambre de atado 1,30 mm | 2 | 1.05 |
| B0111000 | m3 | Agua | 2 | 1.16 |
| B071UC01 | m3 | Mortero M-40 | 5 | 82.98 |
| B0D41020 | h | Entibación chapa de acero (material; 01/12/2010) | 10 | 1.25 |
| B0D41030 | ud | Codal metálico extensible | 4 | 0.84 |
| B0D41040 | ud | Correa metálica | 2 | 0.47 |
| C170U010 | h | Vibrador interno de hormigón | 1 | 4.3 |
| C1701100 | h | Camión con bomba de hormigonar | 0.5 | 91.84 |
| C131U029 | h | Extendedora de hormigón | 0.8 | 65 |
| C131U028 | h | Retroexcavadora de 95 hp | 1 | 65.47 |
| C170U015 | h | Compresor portátil de 5 m3/min (maquinaria; 18/01/2011) | 0.2 | 7.24 |
| C1705800 | h | Equipo vibrado interno del hormigón (maquinaria; 17/02/2020) | 0.3 | 10.32 |
| C02SJ004 | h | Grupo electrógeno 8 Kvas | 0.5 | 3.91 |
| C150U015 | h | Camión de 250 hp, de 20 t | 0.4 | 55.34 |
| C170U020 | h | Grupo motobomba para agotamiento de agua | 0.3 | 5.96 |
| C150U030 | h | Camión grúa de 6 t | 0.2 | 75.95 |
| C150U031 | h | Dobladora, etc. para ferralla | 0.2 | 6.6 |
| %CI | % | Costes Indirectos | 7 % |  |

| Medición | Uds. | Parcial |
|---|---|---|
| Tramo 2 | 1 | 1.00 |
| Total |  | 1 |

**U 1.4.4.05** m CAZ PREFABRICADO DE ANCHO 30 cm (25/01/2010)
25 m × 39.28 = 982.00
Suministro y colocación de caz prefabricado de hormigón doble capa, de sección en V, de ancho 30 cm y espesor 13 cm, para recogida de agua, colocado sobre solera de hormigón, incluso preparación de la superficie de asiento, compactado y recibido de juntas, totalmente terminado.

| Código | Ud | Descripción | Rendimiento | Precio |
|---|---|---|---|---|
| A0121000 | h | Oficial 1ª | 0.05 | 30.9 |
| A0132000 | h | Peón ordinario | 0.05 | 28.09 |
| C150U030 | h | Camión grúa de 6 t | 0.05 | 75.95 |
| MAT255 | m | Caz prefabricado ancho 30cm (material) | 1 | 15.59 |
| B060U310 | m3 | Hormigón HM-20/P/20/XC2 | 0.1 | 102 |
| B071UC01 | m3 | Mortero M-40 | 0.05 | 82.98 |
| %CI | % | Costes Indirectos | 7 % |  |

| Medición | Uds. | Largo | Parcial |
|---|---|---|---|
| Ferrerías Kalea | 1 | 25 | 25.00 |
| Total |  |  | 25 |

**U 1.4.4.02** m3 EXTENDIDO TIERRA VEGETAL ACOPIADA
64.5 m3 × 6.76 = 436.02
Extensión de tierra vegetal acopiada en obra, incluso p.p. de mantenimiento de acopios en buen estado hasta su utilización, traslado a la zona de empleo y extendido.

| Código | Ud | Descripción | Rendimiento | Precio |
|---|---|---|---|---|
| A0132000 | h | Peón ordinario | 0.07 | 28.09 |
| C131U028 | h | Retroexcavadora de 95 hp | 0.05 | 65.47 |
| C150U010 | h | Camión caja basculante 4x4 14 t | 0.02 | 55.03 |
| %CI | % | Costes Indirectos | 7 % |  |

Claves: Código2

| Medición | Uds. | Ancho | Alto | Parcial |
|---|---|---|---|---|
| zona ajardinada isleta N-634 | 1 | 215 | 0.3 | 64.50 |
| Total |  |  |  | 64.5 |

**U 1.4.4.06** m2 SIEMBRA MANUAL A VOLEO
215 m2 × 5.27 = 1133.05
M2 Siembra manual a voleo a razón de 250 Kg/ha; con una mezcla de semillas constituída por: 20% Dactylis glomerata, 20% Lolium perenne, 20% Lolium multiflorum, 20% Festuca arundinacea, 10% Trifolium repens y 10%Trifolium pratense; incluso preparación del terreno, mantillo, siembra y riegos hasta la primera siega, terminado.

| Código | Ud | Descripción | Rendimiento | Precio | Importe |
|---|---|---|---|---|---|
| A0132000 | h | Peón ordinario | 0.15 | 28.09 | 4.214 |
| MCRP201 | Kg | Mezcla de semillas para siembra (material) | 0.08 | 7.42 | 0.594 |
| U49BE006C | Kg | Abono mineral (material) | 0.06 | 0.92 | 0.055 |
| B0111000 | m3 | Agua | 0.05 | 1.16 | 0.058 |
| %CI | % | Costes Indirectos | 7 % | 4.921 | 0.344 |
|  |  | Total |  |  | 5.27 |

| Medición | Uds. | Ancho | Parcial |
|---|---|---|---|
| zona ajardinada isleta N-634. sobre tierra vegetal | 1 | 215 | 215.00 |
| Total |  |  | 215 |

### 1.5 SERVICIOS AFECTADOS
Importe: 15000

#### 1.5.1 EUSKALTEL
Importe: 10000

**PA 1.5.01** P/A REPOSICIÓN CRUCE RED EUSKALTEL
1 P/A × 10000 = 10000.00
Partida Alzada de abono íntegro para reposición de red de la compañía Euskaltel.

| Medición | Uds. | Parcial |
|---|---|---|
| Afección tramo 2 | 1 | 1.00 |
| Total |  | 1 |

#### 1.5.2 ABASTECIMIENTO
Importe: 5000

**U 1.5.2.01** P/A REPOSICIÓN RED DE ABASTECIMIENTO EN CRUCE
1 P/A × 5000 = 5000.00
Partida Alzada de abono íntegro para reposición de la red de abastecimiento

| Medición | Uds. | Parcial |
|---|---|---|
| Afección tramo 1 | 1 | 1.00 |
| Total |  | 1 |

### 1.6 SEÑALIZACIÓN Y VARIOS (16/03/2015)
Importe: 2417.78

**U 1.6.01** ud SEÑAL PROVISIONAL TRIANGULAR DE LADO 900 MM (11/07/2016)
8 ud × 12.22 = 97.76
Señal de seguridad triangular de lado 900 mm y retrorreflectancia RA2, incluso poste galvanizado de sustentación, anclajes, cimentación y posterior desmontaje, incluso baliza para señalización nocturna.

| Código | Ud | Descripción | Rendimiento | Precio |
|---|---|---|---|---|
| MAT341 | ud | Señal provisional de seguridad triangular de lado 900 mm (material; 11/07/2016) | 0.2 | 57.25 |
| %CI | % | Costes Indirectos | 7 % |  |

| Medición | Uds. | Parcial |
|---|---|---|
| S/Anejo nº 8 soluciones al tráfico. |  |  |
| Señalización de aviso (TP-18) | 4 | 4.00 |
| Estrechamiento de calzada (TP-17) | 2 | 2.00 |
| Aviso de semáforos (TP-3) | 2 | 2.00 |
| Subtotal |  | 8.00 |
| Total |  | 8 |

**U 1.6.02** ud SEÑAL PROVISIONAL CIRCULAR DE DIÁMETRO 600 MM (11/07/2016)
4 ud × 11.77 = 47.08
Señal de seguridad circular de diámetro 600 mm y retrorreflectancia RA2, incluso poste galvanizado de sustentación, anclajes, cimentación y posterior desmontaje, incluso baliza para señalización nocturna.

| Código | Ud | Descripción | Rendimiento | Precio | Importe |
|---|---|---|---|---|---|
| MAT342 | ud | Señal provisional circular de diámetro 600 mm (material; 11/07/2016) | 0.2 | 55 | 11.00 |
| %CI | % | Costes Indirectos | 7 % | 11.00 | 0.77 |
|  |  | Total |  |  | 11.77 |

| Medición | Uds. | Parcial |
|---|---|---|
| S/Anejo nº 8 soluciones al tráfico. |  |  |
| Limitación de velocidad (TR-301) | 2 | 2.00 |
| Fin de prohibiciones (TR-500) | 2 | 2.00 |
| Subtotal |  | 4.00 |
| Total |  | 4 |

**U 1.6.03** ud PANEL PROVISIONAL DIRECCIONAL TB-2 (16/03/2015)
3 ud × 18.32 = 54.96
Panel direccional TB-2, de dimensiones 160 x 45 cm, incluso poste galvanizados de sustentación, anclajes, cimentación y posterior desmontaje.

| Código | Ud | Descripción | Rendimiento | Precio | Importe |
|---|---|---|---|---|---|
| MAT333 | ud | Panel provisional direccional TB-2 (material; 16/03/2015) | 0.2 | 85.65 | 17.13 |
| %CI | % | Costes Indirectos | 7 % | 17.13 | 1.20 |
|  |  | Total |  |  | 18.32 |

| Medición | Uds. | Parcial |
|---|---|---|
| S/Anejo nº 8 soluciones al tráfico. |  |  |
| Panel direccional estrecho (TB-2) | 3 | 3.00 |
| Subtotal |  | 3.00 |
| Total |  | 3 |

**U 1.6.04** ud CONO DE BALIZAMIENTO TIPO TB-6 DE ALTURA 50 CM (16/03/2015)
20 ud × 0.76 = 15.20
Cono de balizamiento tipo TB-6 de altura 50 cm, incluso colocación y retirada.

| Código | Ud | Descripción | Rendimiento | Precio |
|---|---|---|---|---|
| MAT335 | ud | Cono TB-6 H=50 cm (material; 16/03/2015) | 0.2 | 3.45 |
| %CI | % | Costes Indirectos | 7 % |  |

| Medición | Uds. | Parcial |
|---|---|---|
| S/Anejo nº 8 soluciones al tráfico. |  |  |
| Longitud 200m, cada 10 m | 20 | 20.00 |
| Subtotal |  | 20.00 |
| Total |  | 20 |

**U 1.6.05** ud GRUPO SEMAFÓRICO TIPO TL-1 (11/07/2016)
1 ud × 459.03 = 459.03
Grupo semafórico tipo TL-1, incluye 2 unidades de semáforos: columnas galvanizadas, semáforos repetidores de tres lentes, regulador eléctronico en armario, manguera antihumedad, caja acometida, pequeño material de puesta a tierra, instalado y funcionado, incluida retirada.

| Código | Ud | Descripción | Rendimiento | Precio | Importe |
|---|---|---|---|---|---|
| MAT345 | ud | Grupo semafórico tipo TL-1 (material; 11/07/2016) | 0.2 | 2145 | 429.00 |
| %CI | % | Costes Indirectos | 7 % | 429.00 | 30.03 |
|  |  | Total |  |  | 459.03 |

| Medición | Uds. | Parcial |
|---|---|---|
| S/Anejo nº 8 soluciones al tráfico. | 1 | 1.00 |
| Total |  | 1 |

**U 1.6.06** m MARCA VIAL REFLEXIVA AMARILLA DE 0,15 m
1125 m × 1.55 = 1743.75
Marca vial reflectante amarilla de 15 cm. de ancho con pintura acrílica de base acuosa, incluso premarcaje.

| Código | Ud | Descripción | Rendimiento | Precio |
|---|---|---|---|---|
| A0112000 | h | Capataz | 0.01 | 32.29 |
| A0121000 | h | Oficial 1ª | 0.01 | 30.9 |
| A0132000 | h | Peón ordinario | 0.01 | 28.09 |
| U39VZ001 | Kg | Esferitas de vidrio N.V. | 0.1 | 1.25 |
| U39VA003 | kg | Pintura marca vial acrílica amarilla (material) | 0.1 | 2 |
| U39AP005 | h | Equipo ligero marcas viales | 0.01 | 7.8 |
| U39AG001 | h | Barredora neumáticos autopropulsada | 0.01 | 8.5 |
| U39AP001 | h | Marcadora autopropulsada | 0.01 | 7.1 |
| %CI | % | Costes Indirectos | 7 % |  |

| Medición | Uds. | Largo | Parcial |
|---|---|---|---|
| Carretera N-634 | 5 | 225 | 1125.00 |
| Total |  |  | 1125 |

## 2 HINCA HELICOIDAL CON CAMISA METÁLICA (15/11/1998)
Importe: 106574.3
Relación comercial: 000, 106034.66, 001, 106224.69, 002

### 2.1 POZO DE ATAQUE (15/11/1998)
Importe: 38489.2
Relación comercial: 000, 37949.56, 001, 38139.59, 002

**U 2.1.01** m3 EXCAV. CIELO ABIERTO EN POZO DE ATAQUE
335.61 m3 × 7.8 = 2617.76
Excavación a cielo abierto en terreno de tránsito, con retroexcavadora, i/agotamiento de agua y carga del material sobre camión para transporte a vertedero o lugar de empleo. Incluye perfilado y refino de los taludes de desmonte, con medios mecánicos, así como la formación de las bermas necesarias.

| Código | Ud | Descripción | Rendimiento | Precio |
|---|---|---|---|---|
| A0112000 | h | Capataz | 0.01 | 32.29 |
| A0130000 | h | Peón especialista | 0.03 | 28.42 |
| C131U028 | h | Retroexcavadora de 95 hp | 0.04 | 65.47 |
| C150U015 | h | Camión de 250 hp, de 20 t | 0.02 | 55.34 |
| C150U030 | h | Camión grúa de 6 t | 0.02 | 75.95 |
| C170U020 | h | Grupo motobomba para agotamiento de agua | 0.03 | 5.96 |
| C131U010 | h | Motoniveladora 200 hp (maquinaria) | 0.01 | 70.87 |
| %CI | % | Costes Indirectos | 7 % |  |

| Medición | Uds. | Largo | Ancho | Alto | Parcial |
|---|---|---|---|---|---|
| Pozo de ataque | 1.1 | 12 | 4.5 | 5.65 | 335.61 |
| Total |  |  |  |  | 335.61 |

**U 2.1.06** m2 ENTIBACIÓN POZO DE ATAQUE HINCA
193.91 m2 × 25.89 = 5020.33
Entibación monocodal en pozos, con patines de doble guía, serie 750 de Iguazuri o equivalente, con planchas deslizantes, patines y doble guía. Se incluye la instalación y desinstalación así como todos los materiales, portes, medios auxiliares y montajes y desmontajes necesarios.

| Código | Ud | Descripción | Rendimiento | Precio | Importe |
|---|---|---|---|---|---|
| A0112000 | h | Capataz | 0.08 | 32.29 | 2.58 |
| A0130000 | h | Peón especialista | 0.1 | 28.42 | 2.84 |
| C131U028 | h | Retroexcavadora de 95 hp | 0.07 | 65.47 | 4.58 |
| C150U030 | h | Camión grúa de 6 t | 0.08 | 75.95 | 6.08 |
| U02SW535 | ud | Doble guía esquina L 550 mm (G) | 0.05 | 14.65 | 0.73 |
| U02SW536 | ud | Plancha cortante RS reforzada 6000/2400/130 mm (G) (material) | 0.05 | 18.37 | 0.92 |
| U02SW537 | ud | Plancha cortante RS reforzada 5000/2400/130 mm (G) (material) | 0.05 | 8.82 | 0.44 |
| U02SW538 | ud | Plancha cortante RS 4000/2400/100 mm (G) (material) | 0.05 | 7.56 | 0.38 |
| U02SW539 | ud | Portico doble guía RS L5500 mm (material) | 0.05 | 41 | 2.05 |
| U02SW540 | ud | Doble guía RS 596 L5500 mm (G) (material) | 0.03 | 10.86 | 0.33 |
| U02SW541 | ud | Patín RS (G) (material) | 0.03 | 6.78 | 0.20 |
| U02SW542 | ud | Tornillo M30 x 90 mm + tuerca y arandela (material) | 0.45 | 0.03 | 0.01 |
| U02SW543 | ud | Monocodal RS L 2000 mm (material) | 0.02 | 3.91 | 0.08 |
| U02SW544 | ud | Cuña RS (material) | 0.06 | 0.18 | 0.01 |
| U02SW546 | ud | Monocodal RS L 500 mm (material) | 0.2 | 1.5 | 0.30 |
| U02SW547 | ud | Monocodal RS L 300 mm (material) | 0.2 | 1.03 | 0.21 |
| U02SW548 | ud | Eslinga de cadena DN18mm, 2 ramales (G) (material) | 0.2 | 12.35 | 2.47 |
| %CI | % | Costes Indirectos | 7 % | 24.21 | 1.69 |
|  |  | Total |  |  | 25.89 |

Relación comercial: 000, 24.91

| Medición | Uds. | Largo | Ancho | Alto | Parcial |
|---|---|---|---|---|---|
| Pozo de ataque hinca |  |  |  |  |  |
| lado largo | 2 | 11.4 | 1.1 | 5.65 | 141.70 |
| lado corto | 2 | 4.2 | 1.1 | 5.65 | 52.21 |
| Subtotal |  |  |  |  | 193.91 |
| Total |  |  |  |  | 193.91 |

**U 1.2.11** m3 HORMIGÓN HM-20
5.94 m3 × 111.7 = 663.50

| Medición | Uds. | Largo | Ancho | Alto | Parcial |
|---|---|---|---|---|---|
| solera pozo de ataque | 1.1 | 12 | 4.5 | 0.1 | 5.94 |
| Total |  |  |  |  | 5.94 |

**U 2.1.03** m2 ENCOFRADO RECTO EN PARAMENTO VISTO
20.87 m2 × 53.98 = 1126.56
Encofrado recto en paramentos vistos de obras de fábrica, incluso p.p. de medios auxiliares para arriostramiento, trabajos en altura, apoyo y desencofrado, totalmente terminado. Incluye lámina de porexpan para encofrados contra paneles de entibación.

| Código | Ud | Descripción | Rendimiento | Precio |
|---|---|---|---|---|
| A0112000 | h | Capataz | 0.05 | 32.29 |
| A0130000 | h | Peón especialista | 0.5 | 28.42 |
| A0121000 | h | Oficial 1ª | 0.5 | 30.9 |
| C150U030 | h | Camión grúa de 6 t | 0.05 | 75.95 |
| B0112000 | l | Desencofrante | 0.1 | 2.96 |
| U39LD002A | m2 | Placa poliestireno expan. e=50 mm | 0.05 | 2.9 |
| B07AI011 | m2 | Paneles metálicos rectos modulares | 0.04 | 255 |
| B07AI001 | m3 | Madera pino encofrar 26 mm. | 0.01 | 156 |
| B39IE002 | ud | Estructura soporte a dos caras | 0.02 | 150 |
| B06DA010 | Kg | Puntas plana 20x100 | 0.11 | 1.85 |
| %CI | % | Costes Indirectos | 7 % |  |

| Medición | Uds. | Largo | Alto | Parcial |
|---|---|---|---|---|
| Muro de ataque | 1 | 4.1 | 2.05 | 8.41 |
| Muro de reacción | 1 | 4.1 | 3.04 | 12.46 |
| Subtotal |  |  |  | 20.87 |
| Total |  |  |  | 20.87 |

**U 2.1.04** m3 HORMIGÓN PARA ARMAR HA-30/B/20/XC2 (15/11/1998)
28.61 m3 × 157.02 = 4492.34
M3. Hormigón para armar HA-30/B/20/XC2 (antigua clase de exposición IIa), con tamaño máximo del árido de 20 mm., consistencia blanda, elaborado en central en muros, losas y pilares, vertido por medio de camión-bomba, vibrado y colocado. Según Código Estructural .Todos los huecos de los espadines de los encofrados quedarán perfectametne sellados.

| Código | Ud | Descripción | Rendimiento | Precio |
|---|---|---|---|---|
| A0112000 | h | Capataz | 0.03 | 32.29 |
| A0121000 | h | Oficial 1ª | 0.17 | 30.9 |
| A0132000 | h | Peón ordinario | 0.17 | 28.09 |
| A0121002 | h | Ayudante | 0.11 | 29.34 |
| U04MA925 | m3 | Hormigón HA-30/B/20/XC2 central | 1.05 | 114.89 |
| C170U015 | h | Compresor portátil de 5 m3/min | 0.07 | 7.24 |
| C1701100 | h | Camión con bomba de hormigonar | 0.1 | 91.84 |
| C1705800 | h | Equipo vibrado interno del hormigón | 0.2 | 10.32 |
| C02SJ004 | h | Grupo electrógeno 8 Kvas | 0.03 | 3.91 |
| %CI | % | Costes Indirectos | 7 % |  |

Relación comercial: 000, 144.8, 001, 002

| Medición | Uds. | Largo | Ancho | Alto | Parcial |
|---|---|---|---|---|---|
| Muro de ataque | 1 | 4.1 | 0.3 | 2.05 | 2.52 |
| Muro de reacción | 1 | 4.1 | 0.3 | 3.04 | 3.74 |
| Subtotal |  |  |  |  | 6.26 |
| Cuña formación de pendiente | 1 | 4.1 | 5.45 |  | 22.35 |
| Subtotal |  |  |  |  | 22.35 |
| Total |  |  |  |  | 28.61 |

**U 1.4.1.02** kg ACERO B-500-S
3286.25 kg × 2.41 = 7919.86

| Medición | Uds. | Largo | Parcial |
|---|---|---|---|
| Armado pozo de ataque | 100 | 28.61 | 2861.00 |
| Reposición firme en ubicación pozo de ataque | 35 | 12.15 | 425.25 |
| Subtotal |  |  | 3286.25 |
| Total |  |  | 3286.25 |

**U 2.1.07** m3 HORMIGÓN CICLÓPEO (08/02/2006)
84.29 m3 × 130.61 = 11009.12
Ejecución de hormigón ciclópeo, con suministro y colocación de escollera seleccionada, sumergida en base de hormigón HM20 (2/3 de volumen de piedra, 1/3 volumen de hormigón), con pinza, cubilete y camión grúa.

| Código | Ud | Descripción | Rendimiento | Precio | Importe |
|---|---|---|---|---|---|
| A0121000 | h | Oficial 1ª | 0.5 | 30.9 | 15.45 |
| A0132000 | h | Peón ordinario | 0.5 | 28.09 | 14.05 |
| U02FK012 | h | Retro-giro 20 T cazo 1,50 m3 (maquinaria; 08/02/2006) | 0.5 | 51 | 25.50 |
| C150U015 | h | Camión de 250 hp, de 20 t | 0.36 | 55.34 | 19.92 |
| C170U010 | h | Vibrador interno de hormigón | 0.18 | 4.3 | 0.77 |
| C170U015 | h | Compresor portátil de 5 m3/min | 0.1 | 7.24 | 0.72 |
| B060U310 | m3 | Hormigón HM-20/P/20/XC2 | 0.33 | 102 | 33.66 |
| MT01050 | m3 | Bloque de piedra para escollera 1200 a 2000 kg, (material) | 0.77 | 15.58 | 12.00 |
| %CI | % | Costes Indirectos | 7 % | 122.07 | 8.54 |
|  |  | Total |  |  | 130.61 |

| Medición | Uds. | Largo | Ancho | Alto | Parcial |
|---|---|---|---|---|---|
| Relleno pozo de bombeo en desuso |  |  |  |  |  |
| superficie pozo de bombeo, hasta media altura | 1.1 | 10 | 5 | 2.5 | 137.50 |
| a descontar superficie ocupada por pozo de ataque | -1.1 | 4.5 | 4.3 | 2.5 | -53.21 |
| Subtotal |  |  |  |  | 84.29 |
| Total |  |  |  |  | 84.29 |

**U 2.1.05** m3 RELLENO LOCALIZADO EN ZANJAS, POZOS Y CIMIENTOS
251.75 m3 × 4.23 = 1064.90
M3 Relleno de zanjas, pozos y cimientos con material adecuado procedente de la excavacion, extendido, humectacion y compactacion realizado en tongadas de 20cm de espesor, con un grado de compactacion del 95% del proctor modificado.

| Código | Ud | Descripción | Rendimiento | Precio | Importe |
|---|---|---|---|---|---|
| A0130000 | h | Peón especialista | 0.04 | 28.42 | 1.14 |
| C150U020 | h | Camión cisterna de 10000 l | 0.02 | 55.88 | 1.12 |
| C133U070 | h | Rodillo manual tandem 800 kg | 0.04 | 9.54 | 0.38 |
| C131U028 | h | Retroexcavadora de 95 hp | 0.02 | 65.47 | 1.31 |
| %CI | % | Costes Indirectos | 7 % | 3.95 | 0.28 |
|  |  | Total |  |  | 4.23 |

| Medición | Uds. | Largo | Ancho | Alto | Parcial |
|---|---|---|---|---|---|
| Cierre pozo de ataque | 1.1 | 11 | 4.1 | 5.85 | 290.22 |
| a descontar cuña para formación de pendiente | -1.1 | 4.1 | 5.45 |  | -24.58 |
| a descontar volumen reposición de firme | -1.1 | 11 | 4.1 | 0.28 | -13.89 |
| Subtotal |  |  |  |  | 251.75 |
| Total |  |  |  |  | 251.75 |

**U 2.1.08** m3 RELLENO CON BALASTO (14/02/2009)
74.85 m3 × 61.12 = 4574.83
Suministro y ejecución de relleno con balasto, puesto en obra, extendido y compactado, i/preparación de la superficie de asiento, totalmente rematada.

| Código | Ud | Descripción | Rendimiento | Precio | Importe |
|---|---|---|---|---|---|
| A0112000 | h | Capataz | 0.01 | 32.29 | 0.32 |
| A0132000 | h | Peón ordinario | 0.02 | 28.09 | 0.56 |
| U39CE002 | m3 | Balasto (material) | 1.05 | 51.24 | 53.80 |
| U39AI012 | h | Equipo extend.base,sub-bases (maquinaria; 14/02/2009) | 0.01 | 42 | 0.42 |
| C180U016 | h | Camión bañera de 25 tm. (maquinaria) | 0.03 | 46 | 1.38 |
| MAQ05 | h | Compactador vibratorio autopropulsado 80 CV | 0.01 | 64.69 | 0.65 |
| %CI | % | Costes Indirectos | 7 % | 57.13 | 4.00 |
|  |  | Total |  |  | 61.12 |

| Medición | Uds. | Largo | Ancho | Alto | Parcial |
|---|---|---|---|---|---|
| Relleno pozo de bombeo en desuso |  |  |  |  |  |
| sup. pozo bombeo, media altura descontado 28cm reposición firme | 1.1 | 10 | 5 | 2.22 | 122.10 |
| a descontar superficie ocupada por pozo de ataque | -1.1 | 4.5 | 4.3 | 2.22 | -47.25 |
| Subtotal |  |  |  |  | 74.85 |
| Total |  |  |  |  | 74.85 |

### 2.2 PERFORACIÓN HORIZONTAL (15/11/1998)
Importe: 68085.1

**U 2.02.01** ud TRANSPORTE EQUIPOS HINCA METÁLICA DN800
1 ud × 2382.06 = 2382.06
Transporte a obra y posterior retirada de los equipos de hinca metálica mediante hélice.

| Código | Ud | Descripción | Rendimiento | Precio |
|---|---|---|---|---|
| A0112000 | h | Capataz | 16 | 32.29 |
| A0121000 | h | Oficial 1ª | 16 | 30.9 |
| C150U030 | h | Camión grúa de 6 t | 16 | 75.95 |
| %CI | % | Costes Indirectos | 7 % |  |

**U 2.02.02** ud MONTAJE Y DESMONTAJE EQUIPOS HINCA METÁLICA
1 ud × 595.55 = 595.55
Montaje y desmontaje de los equipos de hinca metálica mediante hélice. Incluye grúa.

| Código | Ud | Descripción | Rendimiento | Precio |
|---|---|---|---|---|
| A0112000 | h | Capataz | 4 | 32.29 |
| A0121000 | h | Oficial 1ª | 4 | 30.9 |
| C150U030 | h | Camión grúa de 6 t | 4 | 75.95 |
| %CI | % | Costes Indirectos | 7 % |  |

**U 2.02.04** m PERFORACIÓN HORIZONTAL CON TUBERÍA METÁLICA DN800 EN TODO TIPO DE TERRENO
20.52 m × 1435.82 = 29463.03
Perforación horizontal con tubería metálica DN800 mm, mediante hélice, para todo tipo de terreno (suelos o roca), incluido excavación y retirada del material del frente a pie de pozo, suministro de la tubería metálica de 6 m de longitud, grúa para su colocación y soldadura . No incluido transporte a vertedero ni canon de vertido.

| Código | Ud | Descripción | Rendimiento | Precio | Importe |
|---|---|---|---|---|---|
| A0112000 | h | Capataz | 1 | 32.29 | 32.29 |
| A0121000 | h | Oficial 1ª | 1 | 30.9 | 30.90 |
| C16OU031 | h | Equipo hinca metálica mediante hélice DN 800 en todo tipo de terreno (maquinaria) | 1 | 969.78 | 969.78 |
| C150U030 | h | Camión grúa de 6 t | 1 | 75.95 | 75.95 |
| C14OU035 | h | Equipo de soldadura (maquinaria) | 0.2 | 10 | 2.00 |
| C170U020 | h | Grupo motobomba para agotamiento de agua | 1 | 5.96 | 5.96 |
| MAT00001 | m | Tubería metálica DN800 (material) | 1 | 225 | 225.00 |
| %CI | % | Costes Indirectos | 7 % | 1341.88 | 93.93 |
|  |  | Total |  |  | 1435.82 |

**U 2.02.06** m TUBO PEAD DN 500 mm
20.52 m × 287.76 = 5904.84
Tubería de polietileno de alta densidad (PEAD), de 500 mm de diámetro y PN 10 atmósferas, colocada en zanja, i/p.p. de elementos de unión y p.p. de codos, derivaciones y demás accesorios.

| Código | Ud | Descripción | Rendimiento | Precio | Importe |
|---|---|---|---|---|---|
| A0121000 | h | Oficial 1ª | 0.03 | 30.9 | 0.93 |
| A0130000 | h | Peón especialista | 0.04 | 28.42 | 1.14 |
| C150U030 | h | Camión grúa de 6 t | 0.01 | 75.95 | 0.76 |
| BFD1F811 | m | Tubo PEAD PN10 DN=500mm (material) | 1 | 266.1 | 266.10 |
| %CI | % | Costes Indirectos | 7 % | 268.93 | 18.83 |
|  |  | Total |  |  | 287.76 |

| Medición | Uds. | Largo | Parcial |
|---|---|---|---|
| En interior hinca metalica | 1 | 20.52 | 20.52 |
| Total |  |  | 20.52 |

**U 2.03.07** m SUPLEMENTO PARA COLOCACIÓN TUBERÍA EN INTERIOR HINCA
20.52 m × 29.91 = 613.75
Suplemento por metro lineal para colocación de tubería de todo tipo de material y diámetro en el interior de la camisa de chapa de hincas helicoidales. Incluidos tacos de nivelación, coronas y abrazaderas y todas las operaciones necesarias.

| Código | Ud | Descripción | Rendimiento | Precio | Importe |
|---|---|---|---|---|---|
| A0121000 | h | Oficial 1ª | 0.03 | 30.9 | 0.93 |
| A0130000 | h | Peón especialista | 0.04 | 28.42 | 1.14 |
| C150U030 | h | Camión grúa de 6 t | 0.01 | 75.95 | 0.76 |
| BFD2F913 | ud | Tacos nivelación acero AISI 316 (material) | 1 | 25.12 | 25.12 |
| %CI | % | Costes Indirectos | 7 % | 27.95 | 1.96 |
|  |  | Total |  |  | 29.91 |

| Medición | Uds. | Largo | Parcial |
|---|---|---|---|
| Interior tubo hinca | 1 | 20.52 | 20.52 |
| Total |  |  | 20.52 |

**U 2.02.08** m3 LECHADA DE CEMENTO 1/1 (15/11/1998)
10.47 m3 × 388.36 = 4066.13
Metro cúbico de lechada de cemento relación agua cemento 1/1 para relleno de espacio anular entre camisa de chapa y tubo de PEAD DN 315. Incluye parte proporcional de traslado e implantación de equipos, instalaciones auxiliares, tapes en los extremos de los tubos y todas las operaciones necesarias.

| Código | Ud | Descripción | Rendimiento | Precio | Importe |
|---|---|---|---|---|---|
| A0121000 | h | Oficial 1ª | 1.25 | 30.9 | 38.63 |
| A0130000 | h | Peón especialista | 3.25 | 28.42 | 92.37 |
| C1701100 | h | Camión con bomba de hormigonar | 2.1 | 91.84 | 192.86 |
| B0111000 | m3 | Agua | 1.05 | 1.16 | 1.22 |
| U04CA001 | t | Cemento CEM II/B-P 32,5 R Granel | 0.35 | 108.2 | 37.87 |
| %CI | % | Costes Indirectos | 7 % | 362.95 | 25.41 |
|  |  | Total |  |  | 388.36 |

| Medición | Uds. | Largo | Ancho | Parcial |
|---|---|---|---|---|
| Interior hueco hinca metálica | 1 | 20.52 | 0.51 | 10.47 |
| Total |  |  |  | 10.47 |

**PA 2.2.09** P/A APEO DE VÍA
1 P/A × 25000 = 25000.00
Partida alzada de abono íntegro para apeo de via, durante la realización de la hinca helicoidal con camisa metálica. Incluida la redacción de documentación necesaria para presentar ante el organismo competente.

| Medición | Uds. | Parcial |
|---|---|---|
| Realización hinca camisa metálica | 1 | 1.00 |
| Total |  | 1 |

**U 2.02.10** m3 TERRAPLENADO CON TERRENO EXCAVACIÓN (19/01/2011)
3.3 m3 × 3.51 = 11.58
M3. Terraplén formado con suelos procedentes de la excavación, incluso extendido, humectación y compactado hasta el 100% P.N. utilizando rodillo vibratorio.

| Código | Ud | Descripción | Rendimiento | Precio |
|---|---|---|---|---|
| A0112000 | h | Capataz | 0.01 | 32.29 |
| A0132000 | h | Peón ordinario | 0.02 | 28.09 |
| C131U010 | h | Motoniveladora 200 hp | 0.01 | 70.87 |
| C150U020 | h | Camión cisterna de 10000 l | 0.01 | 55.88 |
| C180U040 | h | Compactador neumático 8 ruedas autopropulsado (maquinaria; 19/01/2011) | 0.02 | 57.63 |
| %CI | % | Costes Indirectos | 7 % |  |

| Medición | Uds. | Largo | Ancho | Alto | Parcial |
|---|---|---|---|---|---|
| Para cubrir tramo final hinca | 1.1 | 5 | 1.2 | 0.5 | 3.30 |
| Total |  |  |  |  | 3.3 |

**U 1.4.4.02** m3 EXTENDIDO TIERRA VEGETAL ACOPIADA
1.98 m3 × 6.76 = 13.38

| Medición | Uds. | Largo | Ancho | Alto | Parcial |
|---|---|---|---|---|---|
| Para cubrir tramo final hinca | 1.1 | 5 | 1.2 | 0.3 | 1.98 |
| Total |  |  |  |  | 1.98 |

**U 1.4.4.06** m2 SIEMBRA MANUAL A VOLEO
6.6 m2 × 5.27 = 34.78

| Medición | Uds. | Largo | Ancho | Parcial |
|---|---|---|---|---|
| Para cubrir tramo final hinca | 1.1 | 5 | 1.2 | 6.60 |
| Total |  |  |  | 6.6 |

## 3 GESTIÓN DE RESIDUOS (08/02/2006)
Importe: 61705.66

**GRTE001** T TRANSPORTE DE RESIDUOS NO PELIGROSOS (21/11/2014)
324.33 T × 10.5 = 3405.47
Transporte de residuos de construcción o demolición no peligrosos, asumiendo la titularidad del mismo, hasta instalaciones autorizadas para su gestión.

| Código | Ud | Descripción | Rendimiento | Precio | Importe |
|---|---|---|---|---|---|
| C180U016 | h | Camión bañera de 25 tm. | 0.15 | 46 | 6.90 |
| GRUO010 | ud | p.p. de gestión de residuos no peligrosos (21/11/2014) | 0.2 | 14.52 | 2.90 |
| %CI | % | Costes Indirectos | 7 % | 9.80 | 0.69 |
|  |  | Total |  |  | 10.5 |

| Medición | Uds. | Ancho | Parcial |
|---|---|---|---|
| S/Anejo residuos | 1 | 6.33 | 6.33 |
|  | 1 | 259.2 | 259.20 |
|  | 1 | 0.4 | 0.40 |
|  | 1 | 2.7 | 2.70 |
|  | 1 | 0.1 | 0.10 |
|  | 1 | 55 | 55.00 |
|  | 1 | 0.6 | 0.60 |
| Subtotal |  |  | 324.33 |
| Total |  |  | 324.33 |

**GRTE002** T TRANSPORTE DE RESIDUO PELIGROSO (29/04/2009)
1.02 T × 76.55 = 78.08
Transporte de residuos de construcción o demolición peligrosos, asumiendo la titularidad del mismo, hasta instalaciones autorizadas para su gestión.

| Código | Ud | Descripción | Rendimiento | Precio |
|---|---|---|---|---|
| C150U015 | h | Camión de 250 hp, de 20 t | 0.75 | 55.34 |
| GRUO020 | ud | p.p. de gestión de residuos peligrosos (29/04/2009) | 1 | 30 |
| %CI | % | Costes Indirectos | 7 % |  |

| Medición | Uds. | Parcial |
|---|---|---|
| s/Anejo residuos | 1.02 | 1.02 |
| Total |  | 1.02 |

**GRTE003** T TRANSPORTE DE CAMIÓN BAÑERA DE MEZCLAS BITUMINOSAS (21/11/2014)
446.23 T × 12.13 = 5412.77
Transporte de residuos de mezclas bituminosas, asumiendo la titularidad del mismo, hasta instalaciones autorizadas para su gestión.

| Código | Ud | Descripción | Rendimiento | Precio |
|---|---|---|---|---|
| C150U015 | h | Camión de 250 hp, de 20 t | 0.2 | 55.34 |
| GRUO010 | ud | p.p. de gestión de residuos no peligrosos | 0.02 | 14.52 |
| %CI | % | Costes Indirectos | 7 % |  |

| Medición | Uds. | Parcial |
|---|---|---|
| s/Anejo residuos | 446.23 | 446.23 |
| Total |  | 446.23 |

**GRVL010** T VALORIZACIÓN RESIDUOS DE HORMIGÓN (LER 170101) (29/04/2009)
6.33 T × 27.72 = 175.47
Gestión (Valorización) de residuos de hormigón, con código LER 170101, por gestor autorizado, incluyendo: trámites necesarios para la realización del seguimiento del residuo hasta el punto de destino final, asunción de titularidad del residuo, aportación de recipientes debidamente homologados, aportación de etiquetas normalizadas de caracterización del residuo y retirada y aportación de nuevos contenedores.

| Código | Ud | Descripción | Rendimiento | Precio | Importe |
|---|---|---|---|---|---|
| A0112000 | h | Capataz | 0.02 | 32.29 | 0.65 |
| A0132000 | h | Peón ordinario | 0.03 | 28.09 | 0.84 |
| U02JS003 | h | Contenedor 5 m3 (maquinaria) | 0.1 | 15 | 1.50 |
| C131U028 | h | Retroexcavadora de 95 hp | 0.12 | 65.47 | 7.86 |
| GRUM010 | h | Planta de machaqueo (29/04/2009) | 0.2 | 27.37 | 5.47 |
| GRUO010 | ud | p.p. de gestión de residuos no peligrosos | 0.2 | 14.52 | 2.90 |
| GRUO030 | ud | p.p. de canon de vertedero (21/11/2014) | 0.2 | 33.38 | 6.68 |
| %CI | % | Costes Indirectos | 7 % | 25.90 | 1.81 |
|  |  | Total |  |  | 27.72 |

| Medición | Uds. | Ancho | Parcial |
|---|---|---|---|
| S/Anejo residuos | 1 | 6.33 | 6.33 |
| Total |  |  | 6.33 |

**GREL020** T VALORIZACIÓN DE ESCOMBRO LIMPIO (LER 170107) (29/04/2009)
259.2 T × 34.87 = 9038.30
Gestión (Valorización) de residuos de escombro limpio, con código LER 170107, por gestor autorizado, incluyendo: trámites necesarios para la realización del seguimiento del residuo hasta el punto de destino final, asunción de titularidad del residuo, aportación de recipientes debidamente homologados, aportación de etiquetas normalizadas de caracterización del residuo y retirada y aportación de nuevos contenedores.

| Código | Ud | Descripción | Rendimiento | Precio |
|---|---|---|---|---|
| A0112000 | h | Capataz | 0.02 | 32.29 |
| A0132000 | h | Peón ordinario | 0.03 | 28.09 |
| U02JS003 | h | Contenedor 5 m3 | 0.1 | 15 |
| C131U028 | h | Retroexcavadora de 95 hp | 0.18 | 65.47 |
| GRUM010 | h | Planta de machaqueo | 0.3 | 27.37 |
| GRUO010 | ud | p.p. de gestión de residuos no peligrosos | 0.2 | 14.52 |
| GRUO030 | ud | p.p. de canon de vertedero | 0.2 | 33.38 |
| %CI | % | Costes Indirectos | 7 % |  |

| Medición | Uds. | Ancho | Parcial |
|---|---|---|---|
| S/Anejo residuos | 1 | 259.2 | 259.20 |
| Total |  |  | 259.2 |

**GRVL050** T VALORIZACIÓN RESIDUOS DE MADERA (LER 170201) (21/11/2014)
0.4 T × 29.5 = 11.80
Gestión (Valorización) de residuos de madera, con código LER 170201, por gestor autorizado, incluyendo: trámites necesarios para la realización del seguimiento del residuo hasta el punto de destino final, asunción de titularidad del residuo, aportación de recipientes debidamente homologados, carga, aportación de etiquetas normalizadas de caracterización del residuo y retirada y aportación de nuevos contenedores.

| Código | Ud | Descripción | Rendimiento | Precio |
|---|---|---|---|---|
| A0112000 | h | Capataz | 0.03 | 32.29 |
| A0132000 | h | Peón ordinario | 0.03 | 28.09 |
| U02JS003 | h | Contenedor 5 m3 | 0.52 | 15 |
| GRUM030 | m3 | Valorización madera | 1 | 17.2 |
| GRUO010 | ud | p.p. de gestión de residuos no peligrosos | 0.05 | 14.52 |
| %CI | % | Costes Indirectos | 7 % |  |

| Medición | Uds. | Ancho | Parcial |
|---|---|---|---|
| s/Anejo residuos | 1 | 0.4 | 0.40 |
| Total |  |  | 0.4 |

**GRVL070** T VALORIZACIÓN RESIDUOS DE PLÁSTICO (LER 170203) (21/11/2014)
2.7 T × 85.4 = 230.58
Gestión (Valorización) de residuos de plástico, con código LER 170203, por gestor autorizado, incluyendo: trámites necesarios para la realización del seguimiento del residuo hasta el punto de destino final, asunción de titularidad del residuo, aportación de recipientes debidamente homologados, carga, aportación de etiquetas normalizadas de caracterización del residuo y retirada y aportación de nuevos contenedores.

| Código | Ud | Descripción | Rendimiento | Precio | Importe |
|---|---|---|---|---|---|
| A0132000 | h | Peón ordinario | 0.01 | 28.09 | 0.28 |
| U02JS003 | h | Contenedor 5 m3 | 1 | 15 | 15.00 |
| GRUM050 | m3 | Valorización plásticos | 1 | 50 | 50.00 |
| GRUO010 | ud | p.p. de gestión de residuos no peligrosos | 1 | 14.52 | 14.52 |
| %CI | % | Costes Indirectos | 7 % | 79.80 | 5.59 |
|  |  | Total |  |  | 85.4 |

| Medición | Uds. | Ancho | Parcial |
|---|---|---|---|
| s/Anejo residuos | 1 | 2.7 | 2.70 |
| Total |  |  | 2.7 |

**GRVL080** T VALORIZACIÓN RESIDUOS DE MEZCLAS BITUMINOSAS (LER 170302) (08/02/2006)
446.23 T × 85.67 = 38228.52
Gestión (Valorización) de residuos de mezclas bituminosas, con código LER 170302, por gestor autorizado, incluyendo: trámites necesarios para la realización del seguimiento del residuo hasta el punto de destino final, asunción de titularidad del residuo, aportación de recipientes debidamente homologados, carga, aportación de etiquetas normalizadas de caracterización del residuo y retirada y aportación de nuevos contenedores.

| Código | Ud | Descripción | Rendimiento | Precio | Importe |
|---|---|---|---|---|---|
| A0112000 | h | Capataz | 0.5 | 32.29 | 16.15 |
| A0132000 | h | Peón ordinario | 0.75 | 28.09 | 21.07 |
| U02JS003 | h | Contenedor 5 m3 | 0.1 | 15 | 1.50 |
| U02FK012 | h | Retro-giro 20 T cazo 1,50 m3 | 0.4 | 51 | 20.40 |
| GRUM010 | h | Planta de machaqueo | 0.5 | 27.37 | 13.69 |
| GRUO010 | ud | p.p. de gestión de residuos no peligrosos | 0.5 | 14.52 | 7.26 |
| %CI | % | Costes Indirectos | 7 % | 80.07 | 5.60 |
|  |  | Total |  |  | 85.67 |

| Medición | Uds. | Ancho | Parcial |
|---|---|---|---|
| s/Anejo residuos | 1 | 446.23 | 446.23 |
| Total |  |  | 446.23 |

**GRVL100** T VALORIZACIÓN RESIDUOS DE ACEITES DE AUTOMOCIÓN (LER 130204*) (29/04/2009)
0.92 T × 64.16 = 59.03
Gestión (Valorización) de residuos de aceites minerales de motor, de trasmisión mecánica y lubricantes, con código LER 130204*, por gestor autorizado, incluyendo: trámites necesarios para la realización del seguimiento del residuo hasta el punto de destino final, asunción de titularidad del residuo, aportación de recipientes debidamente homologados, carga, aportación de etiquetas normalizadas de caracterización del residuo y retirada y aportación de nuevos contenedores.

| Código | Ud | Descripción | Rendimiento | Precio | Importe |
|---|---|---|---|---|---|
| A0112000 | h | Capataz | 0.03 | 32.29 | 0.97 |
| A0132000 | h | Peón ordinario | 0.32 | 28.09 | 8.99 |
| GRUO020 | ud | p.p. de gestión de residuos peligrosos | 1 | 30 | 30.00 |
| GRUMBID | ud | Bidón líquidos | 1 | 20 | 20.00 |
| %CI | % | Costes Indirectos | 7 % | 59.96 | 4.20 |
|  |  | Total |  |  | 64.16 |

| Medición | Uds. | Ancho | Parcial |
|---|---|---|---|
| s/Anejo residuos | 1 | 0.92 | 0.92 |
| Total |  |  | 0.92 |

**GRVL110** T VALORIZACIÓN RESIDUOS DE ENVASES DE PAPEL Y CARTÓN (LER 150101) (21/11/2014)
0.1 T × 84.57 = 8.46
Gestión (Valorización) de residuos de envases de papel y cartón, con código LER 150101, por gestor autorizado, incluyendo: trámites necesarios para la realización del seguimiento del residuo hasta el punto de destino final, asunción de titularidad del residuo, aportación de recipientes debidamente homologados, carga, aportación de etiquetas normalizadas de caracterización del residuo y retirada y aportación de nuevos contenedores.

| Código | Ud | Descripción | Rendimiento | Precio | Importe |
|---|---|---|---|---|---|
| A0112000 | h | Capataz | 0.03 | 32.29 | 0.97 |
| A0132000 | h | Peón ordinario | 0.03 | 28.09 | 0.84 |
| U02JS003 | h | Contenedor 5 m3 | 0.1 | 15 | 1.50 |
| GRUM080 | m3 | Valorización papel y cartón | 1 | 75 | 75.00 |
| GRUO010 | ud | p.p. de gestión de residuos no peligrosos | 0.05 | 14.52 | 0.73 |
| %CI | % | Costes Indirectos | 7 % | 79.04 | 5.53 |
|  |  | Total |  |  | 84.57 |

| Medición | Uds. | Ancho | Parcial |
|---|---|---|---|
| s/Anejo residuos | 1 | 0.1 | 0.10 |
| Total |  |  | 0.1 |

**GREL030** T ELIMINACIÓN ENVASES C/SUSTANCIAS PELIGROSAS (LER 150110*) (29/04/2009)
0.1 T × 3761.33 = 376.13
Gestión (Eliminación) de residuos de envases que contienen restos de substancias o están contaminadas por éstas, con código LER 150110*, por gestor autorizado, incluyendo: trámites necesarios para la realización del seguimiento del residuo hasta el punto de destino final, asunción de titularidad del residuo, aportación de recipientes debidamente homologados, carga, aportación de etiquetas normalizadas de caracterización del residuo y retirada y aportación de nuevos contenedores.

| Código | Ud | Descripción | Rendimiento | Precio |
|---|---|---|---|---|
| A0112000 | h | Capataz | 0.01 | 32.29 |
| A0132000 | h | Peón ordinario | 0.02 | 28.09 |
| SACBB | ud | Saco Big-Bag 1m3 (material; 16/05/2012) | 0.2 | 12 |
| GRUM0110 | T | Eliminación envases residuos peligrosos | 1 | 3500 |
| GRUO020 | ud | p.p. de gestión de residuos peligrosos | 0.4 | 30 |
| %CI | % | Costes Indirectos | 7 % |  |

| Medición | Uds. | Ancho | Parcial |
|---|---|---|---|
| s/Anejo residuos | 1 | 0.1 | 0.10 |
| Total |  |  | 0.1 |

**GREL170** T CARGA, TRANSPORTE Y VALORIZACIÓN DE LODOS (LER 190206)
55 T × 84.28 = 4635.40
Carga, transporte y valorización de lodos por gestor autorizado.

| Código | Ud | Descripción | Rendimiento | Precio |
|---|---|---|---|---|
| A0132000 | h | Peón ordinario | 0.1 | 28.09 |
| C150U020 | h | Camión cisterna de 10000 l | 0.5 | 55.88 |
| U04MX009 | ud | Valorización lodos | 1 | 48 |
| %CI | % | Costes Indirectos | 7 % |  |

| Medición | Uds. | Ancho | Parcial |
|---|---|---|---|
| s/Anejo residuos | 1 | 55 | 55.00 |
| Total |  |  | 55 |

**GREL040** T ELIMINACIÓN RSU O ASIMILABLES (LER 200301) (21/11/2014)
0.6 T × 76.08 = 45.65
Gestión (Eliminación) de mezcla de residuos municipales, con código LER 200301, por gestor autorizado, incluyendo: trámites necesarios para la realización del seguimiento del residuo hasta el punto de destino final, asunción de titularidad del residuo, aportación de recipientes debidamente homologados, carga, aportación de etiquetas normalizadas de caracterización del residuo y retirada y aportación de nuevos contenedores.

| Código | Ud | Descripción | Rendimiento | Precio | Importe |
|---|---|---|---|---|---|
| A0112000 | h | Capataz | 0.01 | 32.29 | 0.32 |
| A0132000 | h | Peón ordinario | 0.02 | 28.09 | 0.56 |
| U02JS003 | h | Contenedor 5 m3 | 0.3 | 15 | 4.50 |
| GRUM120 | T | Eliminación RSU o asimilables | 1 | 65 | 65.00 |
| GRUO010 | ud | p.p. de gestión de residuos no peligrosos | 0.05 | 14.52 | 0.73 |
| %CI | % | Costes Indirectos | 7 % | 71.11 | 4.98 |
|  |  | Total |  |  | 76.08 |

| Medición | Uds. | Ancho | Parcial |
|---|---|---|---|
| s/Anejo residuos | 1 | 0.6 | 0.60 |
| Total |  |  | 0.6 |

## 4 SEGURIDAD Y SALUD
Importe: 14462.11

**PA 04.1** P/A SEGURIDAD Y SALUD
1 P/A × 14462.11 = 14462.11
Seguridad y Salud en las obras, justificado en el anejo correspondiente.

## Recursos

**U02SW535** ud Doble guía esquina L 550 mm (G)
Relación comercial: 000, 0

**A0121002** h Ayudante
Relación comercial: 000, 0, 001, 002

**U39LA07B** h Máquina soldadura juntas de P.V.C
Relación comercial: 000, 0

**D39E03210** ud Tapa FD Pamrex o equivalente de 710 y clase D400
Relación comercial: 000, 0

## Entidades
- 000, C
- 001, C
- 002, C
- 003, C
- 004, C
- 005, C
